# Grundhafter Ausbau Winterfeldtstraße in Prenzlau
Angebotsaufforderung (GAEB DA XML 3.1, DA83)
Projekt: 25005
Währung: EUR
Nebenangebote zugelassen: ja
Ausführungsbeginn: 15.01.2026
Auftraggeber: ZWAR, Zweckverband Wasserversorgung und, Abwasserbehandlung Insel Rügen, Putbuser Chaussee 01, 18528 Begen auf Rügen, Ansprechpartner ee; Vergabenummer: PZ_FW_WS_1.BA
Erstellt mit: GXML Toolbox V3.3 R20230829, iTWO_64 V25.0.364, 23.02.2026

## Aufgabenstellung, Baubeschreibung
Aufgabenstellung, Baubeschreibung (RW)
Die Winterfeldtstraße wird im Zusammenhang mit dem verkehrstechnischem Ausbau auch abwasserseitig (Regenwasser) erneuert / erschlossen.
Bauraum ist beengt erschütterungsarme Verdichtungsgeräte müssen eingesetzt werden.

Vorhandene Regenentwässerungsanlagen
In dem genannten Bereich der Winterfeldtstraße Straße befinden sich mehrere Anlagen der Regenwasser- ableitung.

Auf der Strecke von der Stettiner Straße bis zum Knotenpunkt Winterfeldtstraße / Lessingstraße erfolgt die Regenwasserableitung von beiden Seiten der Winterfeldtstraße in einem Kanal DN 250 STZ, welcher sich in der jetzigen Fahrbahn befindet und das Abwasser in den weiterführenden Sammler bis zur Freyschmidt- straße und weiter bis zur Vorflut mit Einleitung in die Ucker, abführt.
Derzeit wird ein Teil des anfallenden Regenwassers aus der Stettiner Straßein die Triftstraße abgeführt. Dabei befinden sich die Anlagen DN 200 STZ ebenfalls in der Fahrbahn.

Der Kanal in der Winterfeldtstraße dient der Vorflut für Entwässerungsanlage aus den querenden Straßen  von der Stettiner Straße bis zur Freyschmidtstraße.

Geplante Regenwasserableitung / Ersatzinvestitionen
Gemäß Entwässerungskonzept wird mit dem Neubau als Sammler DN 400 bis zum Knotenpunkt Winter- feldtstraße / Lessingstraße der Brisanz von Überstauereignissen entgegen gewirkt.
Zudem wird dem jetzigen Zustand durch eine Neuordnung  mit zum Teil stillgelegte Anschlüsse Rechnung getragen.

Gemäß Konzeption wird das anfallende Regenwasser der Stettiner Straße von der Winterfeldtstraße entkoppelt und in den bestehenden RW-Sammler DN 600 der Triftstraße abgeleitet.
Dazu wird beginnend an dem ehemaligen Schacht PR0017.02 ein Bypass zum ehemaligen Schacht PR20402 nin der Dimension DN 300 ausgebaut.

Die neue Entwässerung der Winterfeldtstraße beginnt ab dem Knotenpunkt Winterfeldtstraße / Triftstraße mit einer Sammelleitung DN 400. Sämtliche vorhandene Grundstücksanschlüsse (HAL) und Fallrohre in der Winterfeldtstraße werden zusätzlich zur neuen Straßenentwässerung auf den neuen Kanal in der Fahrbahn aufgebunden. Die Anschlussleitungen werden an der Grundstückgrenze umgebunden. Inwiefern ein Revisionsschacht gesetzt wird, wird in der Örtlichkeit mit dem Netzbetrteiber festgelegt.

Vor dem Einbau der Abzweige für die Grundstücksanschlüsse sind zwingend Suchschachtungen zur Fest- stellung der tatsächlichen Grundstücksanschlüsse vorzunehmen. Eine entsprechende Dokumentation ist in der Planung Regenwasser (Lageplan) vorzunehmen und mit der Bauleitung abzustimmen.

Die zurückgelassenen Kanäle sind außer Betrieb zu nehmen, indem sie abgebrochen (Baufeldfreimachung) bzw. verdämmt werden.

Die Schächte sind als Fertigteilschächte ohne Steigeisen einzuplanen.

Die Leitungen sind nach den gültigen Vorschriften und den Verfahrensanweisungen der Stadtwerke Prenzlau zu errichten. Soweit nicht im Leistungsverzeichnis ausgewiesen sind die Aufwendungen dafür mit den EP abgegolten.

Die Mengenermittlung hat Nennweitenbezogen entsprechend der Positionen zu erfolgen.
Auf dieser Basis ist eine Rechnunbgslegung ebenfalls Nennweitenbezogen zu stellen.
(Pauschalen werden anteilig auf die Nennweiten geschlüsselt).

Das Baufeld wird durch die ausgeschriebenen Leistungen und somit mit der Beauftragung definiert!

## GEW 05: Regenwasserentsorgung 1.BA
Datum: 23.02.2026

### Bereich 1 Bauvorbereitende Maßnahmen

#### Abschnitt 1.1 Bauvermessung

**1.1.10 Absteckung**
*** Pauschalposition
Lagebezug  ETRS 89
  Höhenbezugssystem DHHN 2016

Erstabsteckung der Leitungstrassen entsprechend der Lage- und Höhenangaben durch ein zugelassenes Vermessungsbüro, einschließlich aller erforderlichen Nebenarbeiten.

Herstellen und Sicherung der gesamten Absteckungs- und Vermessungsarbeiten für sämtliche auszuführende Baumaß- nahmen, sowie das Übertragen und Sichern eines Höhenfest- punktes innerhalb des Baugeländes durch ein zugelassenes Vermessungsbüro.

Die Absteckung hat durch ein Vermessungsbüro zu erfolgen. Leistungsumfang wird nur einmal vergütet, obwohl Leistung gemäß  Bauablauf des AN mehrfach notwendig werden kann.
Menge: 1,000 psch

**1.1.20 Mitwirkungshandlung - Vermessungsbüro**
*** Pauschalposition
Mitwirkungshandlungen gegenüber dem Vermessungsbüro für die Bestandseinmessung - RW-Leitung

-  Übergabe von Planunterlagen (Lageplan)
-  Aufforderung zur Einmessung und Einweisung
-  Übergabe von Einbauskizzen-Leerrohre und Protokollen (Hausanschlußskizzen)
-  Bereitstellung von Hilfskräften für das Betreten von Bau- werken
-  Bestätigung der bautechnischen Darstellung
Menge: 1,000 psch

**1.1.30 Statischen Nachweis liefern**
*** Pauschalposition
Statischen Nachweis führen und die endgültigen Bauausführ- ungszeichnungen liefern für:

-  Statischer Nachweis für Schachtbauwerk, Rohre, Auflager
-  ggf. Alternativlösungen technischer Art

Statischer Nachweis unter Berücksichtigung der örtlichen- und Baugrundverhältnisse.

Übergabe in Form einer geprüften Statik.
Menge: 1,000 psch

**1.1.40 Bestandsvermessung / Bestandspläne**
*** Pauschalposition
Die Bestandsvermessung ist nach Abschluß der Baumaßnahme durch ein Vermessungsbüro durchzuführen.

Herstellung und Übergabe der Bestandsvermessung nach Leist- ungsvorgaben der Stadtwerke Prenzlau (Vermessungsvor- schrift, siehe  Anlage 04)

Lagebezugssystem:  ETRS 89 UTM 33-6
Höhenbezugssystem:  DHHN 2016

Vor Erstellung der Bestandsvermessung sind die angege- benen Daten mit den Vorgaben des AG nochmalig abzuglei-chen!

Die Bestandsunterlagen sind an die Bauleitung des AG spätes- tens eine Woche vor der Bauabnahme vorzulegen!

Die bestätigte Bestandsvermessung ist Basis / Grundlage für eine Gesamtabnahme der Bauleistung.

Anmerkung: Es sind sämtliche Hausanschlußleitungen in DN und Höhe aufzumessen!
Menge: 1,000 psch

#### Abschnitt 1.2 Beweissicherungsverfahren

**1.2.10 Dokumentation - RW-Grundstücksanschlüsse**
Alte und neue Regenwassergrundstücksanschlüsse dokumen- tieren und fotografieren und die Übergabe hat auf USB-Spei- cherstick und in Papierform zu erfolgen.

Abrechnung pro Grundstücksanschluss.
Menge: 20,000 Stck

**1.2.20 Erstellung HA-Datenblatt**
Erstellung des Datenblattes für den Hausanschluss.
Alle Teile sind auf die Gebäudekanten rechtwinklig einzumes- sen.
Das Datenblatt wird vom AG vorgegeben.

Es sind die Hausanschlussaufmaßblätter der Stadtwerke Prenz- lau zu verwenden (Muster, siehe Anlage 02).
Menge: 20,000 Stck

**1.2.30 Zusätzliche Abrechnungsbedingung**
*** Pauschalposition
Dokumentation von Abrechnungsleistungen, welche durch die Bestandsvermessung nicht erfasst werden.

Als Fotodokumentation mit Datumsangabe und Angaben zur Abrechnungsgröße (Länge, Breite, Tiefe usw.) mit Darstellung üblichen Messinstrumenten (Zollstock, Messlatte oder dgl.).

Die Übergabe hat auf USB-Speicherstick und in Papierform (2fach) zu erfolgen.
Menge: 1,000 psch

**1.2.40 Nachweise der Rohrgrabenverdichtung**
Gem. DIN 18300 und  DIN EN 1610 sind die Rohrgräben zu verfüllen und zu verdichten.
Proctorversuch nach DIN 18127 durchführen einschl. Bereit- stellung sämtlicher Geräte, Auswertung und Darstellung der Meßergebnisse. (Nachweis Verdichtungsgrad) Der Proctor- nachweis ist durch ein zugelassenes Erdstofflabor / Bau- grundbüro zu erbringen.

Je Untersuchungsstelle ist der Nachweis zu erbringen:
-  Rohrgrabensohle
-  Rohrzone
-  OK Planum verfüllter Graben
Vergütet werden nur Versuche, die eine ausreichende Ver- dichtung ausweisen, 97% Proctordichte.

Leistung gilt für die geplanten Sammelleitungen bzw. An- schlussleitungen der Regenwasserentsorgung.
Menge: 30,000 Stck

**1.2.50 Leichte Fallplatte**
Kontrollprüfung für den AG: Leichte Fallplatte
Prüfung des Verformungsmoduls auf der Oberfläche des Pla- nums oder ungebundener Tragschichten mit der leichten Fall- platte.
Zum Leistungsumfang gehören die Versuchsdurchführung so- wie die Auswertung mit Protokoll und graphischer Darstellung der Drucksetzungslinie.
Vergütet werden nur Versuche, die eine ausreichende Trag- fähigkeit ausweisen.

Ausführung erst nach separater Bestätigung durch den AG
Menge: 15,000 Stck

**1.2.60 Statische Lastplatte**
Kontrollprüfung für den AG: Statische Lastplatte
Prüfung des Verformungsmoduls auf der Oberfläche des Planums oder ungebundener Tragschichten mit der statischen Lastplatte.
Zum Leistungsumfang gehören die Versuchsdurchführung einschl. Gestellung eines Gerätes als Gegengewicht sowie die Auswertung mit Protokoll und graphischer Darstellung der Drucksetzungslinie. Vergütet werden nur Versuche, die eine ausreichende Tragfähigkeit ausweisen.
Ausführung erst nach separater Bestätigung durch den AG
Menge: 4,000 Stck

**1.2.70 Abrechnungs- und Übergabedokumentation**
*** Pauschalposition
Herstellung und Übergabe der Bestandsdokumentation

Dokumentation nach den gültigen DIN-Vorschriften und VOB/B  sowie nach Vorgaben der Stadtwerke.
Die Bestandsdokumentation ist 1-fach in Papier (Ordner mit beschrifteten Trennblättern) und digital als PDF an den AG zu übergeben.

Inhalt der Bestandsdokumentation:
1.  Inhaltsverzeichnis
2.  Fertigstellunganzeige (AN + Nachunternehmer)
3.  Herstellerbescheinigung auf fach- und projektgerechte Aus- führung (dito 2.)
4.  Abnahmeprotokoll gem. VOB/B §12 (nach Abnahme)
5.  Druckprüfungsprotokolle
6.  Verdichtungsnachweise
7.  Dichtigkeitsprüfung (Kanäle, Schächte, HAL)
8.  TV-Inspektion (Kanäle, Schächte, HAL)
9.  Spezifische Rohrstatik
10.  Entsorgungsnachweise
11.  Bautagebuch (dito 2.)
12.  Baurapport-Protokolle, Protokolle zu Zwischenabnahmen
13.  Lieferscheine (für Rohr, Formteile, Erdstoffe usw.)
14.  Zertifikate (siehe Punkt 12)
15.  Bestandsplan (Endfassung, Originalgröße u. auf separatem USB-Speichermedium
16.  Aufmasse mit Aufmassskizzen zu Grundstücksanschlüssen
17.  Einbauskizzen
18.  Fotodokumentation (nur digital)
19.  Nachweise von den Eigenüberwachungsverfahren
20.  geprüfte Schlussrechnung
Menge: 1,000 psch

**1.2.80 Abstimmung mit Eigentümer**
*** Pauschalposition
Aufwand für Absprachen / Abstimmung mit den Eigentümern bzgl. Grundstücksanschlüsse.
Anfertigen von Grundstücksanschlußskizzen mit Bestätigung des Eigentümers, sofern diese gegenüber den vorh. Unterlagen einzuändern sind.

Leistungen durch:  Polier / Vorarbeiter
Umfang:  für 22 Grundstücksanschlüsse

Leistung wird nur einmal vergütet, obwohl mehrmals erfor- derlich / gem. Anzahl vorh. Grundstücksanschlüsse.
Menge: 1,000 psch

**1.2.90 Zulage Trennung der Baukosten**
*** Pauschalposition
Zulage als Aufwandsentschädigung zur Trennung der Bau- kosten.

Aufwand für anfallende Kosten zur Dokumentation der Bau- kosten (Aufmasse + Kostenblatt) der einzelnen Grundstücke mit Trennung öffentlicher / nicht öffentlicher Bereich.

Gemäß einer durchzuführenden Abstimmug mit dem AG.
Menge: 1,000 psch

**1.2.100 Information der Anwohner**
*** Pauschalposition
Aufwand für schriftlich Information der Anwohner über die Bau- maßnahme und notwendiger Ver- bzw. Entsorgungsunterbrech- ung (RW).
Bestandteil der Information muss der Umfang der Arbeiten mit ggf. notwendigen Einschränkungen und die terminliche Durch- führung werden.
Einzukalkulieren sind 3 Postwurfsendung je GA-Anschluss.
Die Postwurfsendungen sind durch den AG zu bestätigen.
Menge: 1,000 psch

### Bereich 2 Wasserhaltung

#### Abschnitt 2.1 Wasserhaltung (anteilig)

*Hinweis: Hinweis*
Die ausgeschriebenen Leistungen der Wasserhaltung sind an- teilig für die Herstellung der neuen Regenwasserentsorgung zu kalkulieren.

**2.1.10 Offene Wasserhaltung**
Offene Wasserhaltung zur Abführung von Oberflächen-, Schich- ten- und Grundwasser für die Rohrgräben und Baugruben währ- end der gesamten Bauzeit vor und nach Bedarf unterhalten.
Einschließlich der Herstellung der Pumpensümpfe, notwendiger Leitungen, Geräte, Personal, Vorhalten und Betrieb der ent- sprechenden Pumpen und Leitungen.
Zum Leistungsumfang dieser Position gehören sämtliche zu- sätzliche Erdarbeiten, die Lieferung und das Vorhalten von Ge- räten, die Wartung derselben, die Gestellung von Bedienungs- personal sowie alle Nebenarbeiten. Pumpenstunden werden nicht gesondert vergütet.

Vorhaltedauer:  für die gesamte Dauer der Baumaßnahme
Förderdurchfluss:  bis 20 m³/h
Förderhöhe:  ab Baugrubensohle bis 7.50 m
  (geodätisch)

Vorhalten einer Entwässerungsleitung bis zu Vorflut

Grundsätzlich sind zur Trockenhaltung und zum Schutz der bau- lichen Anlagen die in der DIN 4095 aufgeführten Richtlinien zu berücksichigen.
Menge: 430,000 m

**2.1.20 Einsatz einer Pumpenanlage**
Anlage aus einer Pumpe oder mehreren Pumpen zum Freihal-ten oder Trockenlegen der Baugrube, eines Pumpensumpfes oder des Planums betriebsbereit aufbauen, während der Bauus- führung vorhalten und nach Einsatz abbauen. (Betreiben wird gesondert vergütet.)
Erforderliche Pumpensümpfe, Zu- und Ableitungen, Reserve- einrichtungen (ausgenommen Notstromanlage) sowie Umbauen und Umsetzen im Bereich einer Einsatzstelle werden nicht ge- sondert vergütet und sind einzurechnen.

Förderdurchfluss:  bis 50 m³/h
Förderhöhe:  ab Baugrubensohle bis 7.50 m
  (geodätisch)

Ableitung des anfallenden Wassers nach Wahl des AN.
Menge: 1,000 Stck

**2.1.30 Pumpenanlage betreiben**
Abgerechnet werden die erforderlichen Betriebsstunden. Der angebotene Einheitspreis gilt unabhängig von der Anzahl der abgerechneten Stunden.
Menge: 20,000 h

#### Abschnitt 2.2 Abwasserfreihaltung

**2.2.10 Abwasserfreihaltung durch Absperren - Sammelleitung**
Umfang der Leistung:
Setzen, Sichern und Ausbauen von Absperreinrichtungen zur Abwasserfreihaltung (Leitungsneubau / Einbindung).

Ein systemverträglicher Rückstau ist sicherzustellen.
Dazu ist ein Nachweis bzw. die Ermittlung einer schadfreien Richtstauhöhe zu führen.
Hauptkanal: bis DN 400 (Bestand)
Abwasserart: Regenwasser
Rohrmaterial: Beton / Steinzeug / Kunststoff / STB / AZ

Abrechnungshinweis:
Die Abrechnung erfolgt pro gesetzter Absperreinrichtung.
Menge: 3,000 Stck

**2.2.20 Abwasserfreihaltung durch Absperren - Grundstücksanschluss**
Umfang der Leistung:
Setzen, Sichern und Ausbauen von Absperreinrichtungen zur Abwasserfreihaltung (Grundstücksanschluss / Einbindung Neu- bau).

Ein systemverträglicher Rückstau ist sicherzustellen.
Grundstücksanschluß:  DN 150
Abwasserart:  Regenwasser
Rohrmaterial:  Beton / Steinzeug / Kunststoff

Abrechnungshinweis:
Die Abrechnung erfolgt pro gesetzter Absperreinrichtung für eine abwasserfreien Grundstücksanschluss
Menge: 22,000 Stck

**2.2.30 Aufrechterhaltung Ableitung - Sammelleitung**
*** Pauschalposition
Vorhandene Regenwasseranlagen (RW-Sammelleitung) bis Anschluß an neues System in Betrieb halten.

Umfang der Leistung:
Anfahren, aufbauen, umsetzen, betreiben, abbauen und abfah- ren einer Pumpenanlage zur Aufrechterhaltung der Vorflut im Hauptkanal (Einbindung Leitungsneubau).

Einzurechnende Leistungen:
-  Herstellen der Vorflutleitung entsprechender Dimension nach Wahl des AN
-  beim Überpumpen sind die vorhandenen Kanäle wechsel- seitig als Vorflut zu nutzen, die Betriebsstunden sind einzu- rechnen
-  Betreiben der beschriebenen Wasserhaltung gem. Arbeits- fortschritt des AN, mehrmaliges Umsetzen ist gemäß Bau- technologie einzurechnen

Hauptkanal: bis DN 400 (gem. Leitungsbestand)

Pumpenleistung: bis 60 m³/h
Überpumplänge: bis 30 m
Abwasserart: Regenwasser

Dokumentation: digitale Fotodokumentation

Abrechnungshinweis:
Die Aufrechterhaltung der Vorflut ist über die Dauer der Lei- tungseinbindung einzurechnen.
Menge: 1,000 psch

**2.2.40 Aufrechterhaltung Ableitung - Grundstücksanschluss**
Vorhandene Regenwasseranlagen (RW-Hausanschluss / Fall- rohr) bis Anschluß an neues System in Betrieb halten.

Vorhandene Anlagenteile Stz. / Kuststoff bis DN 200 an Kontroll- schacht bzw. an vorhandene Leitung verschließen.

Mittels Abwasserpumpe ggf. Notstromaggregat überpumpen in vorhandenes System.

Pumpenleistung: bis 10 m³/h
Überpumplänge: bis 30 m
Pumpzeit: gem. Arbeitsfortschritt des AN
  (Kalkulationsansatz 4 h pro Anschluss)
Alle notwendigen Aggregate und Leitungsmaterialien sind zu liefern, zu installieren, vorzuhalten und abzubauen.
Die Betriebsstunden sind einzurechnen.
Menge: 30,000 Stck

### Bereich 3 RW - Entsorgungsleitung

#### Abschnitt 3.1 Abräumungsarbeiten

**3.1.10 Unrat, nicht wiederverwendbare Materialien**
Unrat, nicht wiederverwendbare Materialien wie z.B. Metalteile, Betonbruch, Steine, Kunststoff, Rohrmaterialien, (unbrauch- bar) freilegen, aufnehmen, sortieren.
Gut von der Baustelle entfernen und einer Wiederverwertung nach Wahl des AN zuführen bzw. bei Nichteignung vorschrifts- mäßig entsorgen.
Abgerechnet wird nach Aufmass fester Masse.
Menge: 4,000 m³

**3.1.20 Fundamente abbrechen / entsorgen**
Fundamentsockel, Treppen-, Stufen-, Fahnenmast-, Lampen- bzw. Werbeschildfundamente im Bereich der Baumaßnahme einschl. Fundamentbeton aufnehmen und fachgerecht entsor- gen.

Material aus Beton ca. 1.50 x 2.00 x 1.00 m abbrechen. Das anfallende Material  einer Wiederverwertung nach Wahl des AN zuführen bzw. bei Nichteignung vorschriftsmäßig entsorgen.
Die Abbruchgruben sind mit verdichtungsfähigem Boden zu verfüllen und zu verdichten.
Verdichtungsfähigen Boden liefern ist einzukalkulieren.
In die Position sind alle erforderlichen Materialien und Neben- leistungen einzurechnen. Abrechnung erfolgt nach Aufmass.

Ausführung der Leistung bei Erfordernis in Abstimmung mit AG und Bauleitung!
Menge: 4,000 m³

**3.1.30 Beseitigen von Steinen 0.1 - 1.0 m³**
Hindernis aus Einzelsteinen (Findling) im Baubereich zur Bau- freiheit aufnehmen und sichern.
Nach Beendigung der Bauarbeiten sind die Steine nach An- gabe der örtlichen Bauleitung wieder neu zu setzen bzw. zu entsorgen.

Einzelgröße des Hindernisses:  ab 0.1 m³ bis 1.0 m³

Anfallende Stoffe werden Eigentum des AN und sind einer Wiederverwertung nach Wahl des AN zuzuführen bzw. bei Nichteignung vorschriftsmäßig zu entsorgen,

Ausführung nach besonderer Anordnung des AG .
Menge: 6,000 m³

**3.1.40 Beseitigen von Steinen 1.0 - 1.5 m³**
Hindernis aus Einzelsteinen (Findling) im Baubereich zur Bau- freiheit aufnehmen und sichern.
Nach Beendigung der Bauarbeiten sind die Steine nach An- gabe der örtlichen Bauleitung wieder neu zu setzen bzw. zu entsorgen.

Einzelgröße des Hindernisses:  ab 1.0 m³ bis 1.5 m³

Anfallende Stoffe werden Eigentum des AN und sind einer Wiederverwertung nach Wahl des AN zuzuführen bzw. bei Nichteignung vorschriftsmäßig zu entsorgen,

Ausführung nach besonderer Anordnung des AG .
Menge: 6,000 m³

#### Abschnitt 3.2 Abbrucharbeiten

*Hinweis: Demontage und Entsorgung von RW-Entsorgungsleitungen*
Demontage und Entsorgung ausser Betrieb genommener Lei- tungsabschnitte. Trennung der Leitungsabschnitte und Kürzung auf die für den Abtransport erforderliche Länge sind einzuech- nen.
Abbruchmaterial geht in Eigentum des AN über und ist fach- gerecht zu entsorgen.

**3.2.10 Trennungen bis DN 600**
Trennungen der einzubindenen Leitungen. B, AZ, ET, PE bis DN 600.
Trennung nach Wahl des AN, Ausführung muss für den Über- gang an das neu zu verlegende Rohrsystem geeignet sein.
Menge: 6,000 Stck

**3.2.20 Schacht, T bis 4.50 m zurückbauen / beseitigen**
Kontrollschacht der vorh. Leitung incl. Fundament / Bettung aus Sand, Kies oder Beton und aller Anbauten aufnehmen und entsorgen.
Erdarbeiten in Boden der Klassen 3 bis 5 ausführen.
Aufbruch von Strassenbefestigung wird gesondert vergütet.

Dimension:  bis DN 1500 (rund)
  bis 1.50 x 1.50 m (eckig)
Teile:  komplettes Schachtbauwerk
Tiefe:  bis 4.50 m (Sohltiefe)

Sämtliche Stoffe und Aushub aufnehmen und einer Wiederver- wertung nach Wahl des AN zuführen bzw. bei Nichteignung vorschriftsmäßig entsorgen.
Menge: 5,000 Stck

**3.2.30 Entwässerungsrohrleitung DN 300 verdämmen**
Entwässerungsrohrleitung (Regenwasser) mit hydraulisch ge- bundenem, fließfähigem Füllstoff verdämmen (verfüllen).

Dimension:  DN 300
Material:  Steinzeug, Beton, Kunststoff
Druckfestigkeit:  mind. 5 N/mm²

Verfüllung bis zum Rohrscheitel, einschl. notwendiger Entlüf- tung, Dichtung und sämtlicher Nebenarbeiten.
Entlüftungs- und Einfüllöffnungen sind gemäß Bedarf anzule- gen.
Vor dem Verfüllen ist der Kanal zu spülen und zu reinigen.

Das Ausbauen von Schächten wird gesondert vergütet.
Menge: 60,000 m

**3.2.40 Entwässerungsrohrleitung bis DN 300 ausbauen / beseitigen**
Entwässerungsrohrleitung (Regenwasser) im Zuge des Bauge- schehens aufnehmen und entsorgen.
Erdarbeiten in der Leitungszone in Boden der Klassen 3 bis 5 ausführen.
Das Ausbauen von Schächten wird gesondert vergütet.

Einzurechnen sind alle erforderlichen Leistungen wie:
Erdarbeiten, Rohrmaterial, Formstücke, Verbindungselemente, sowie Erschwernisse durch andere Medien und Anlagen.

Dimension:  bis DN 300
Material:  Beton, Kunststoff
Ausbautiefe:  bis UK Rohr bzw. UK Auflager
  über 0.75 bis 3.00 m
Sämtliche Stoffe und Aushub einer Wiederverwertung nach Wahl des AN zuführen bzw. bei Nichteignung vorschriftsmäßig entsorgen.
in Teillängen,

Das System ist ordnungsgemäß zu verschließen und bei Erfor- dernis ist bis zur Umbindung mittels Pumpanlage (gesteuerte Schaltung) überzupumpen und so lange in Betrieb zu halten, bis der neue Anschluss an den erneuerten Schacht vorgenommen ist. Dies gilt auch für Baustillstandszeiten.
Menge: 170,000 m

**3.2.50 Entwässerungsrohrleitung DN 600 ausbauen / beseitigen**
Entwässerungsrohrleitung (Regenwasser) im Zuge des Bauge-schehens aufnehmen und entsorgen.
Erdarbeiten in der Leitungszone in Boden der Klassen 3 bis 5 ausführen.
Das Ausbauen von Schächten wird gesondert vergütet.

Einzurechnen sind alle erforderlichen Leistungen wie:
Erdarbeiten, Rohrmaterial, Formstücke, Verbindungselemente, sowie Erschwernisse durch andere Medien und Anlagen.

Dimension:  DN 600
Material:  Steinzeug, Beton, Kunststoff
Ausbautiefe:  bis UK Rohr bzw. UK Auflager
  über 0.75 bis 4.50 m
Sämtliche Stoffe und Aushub einer Wiederverwertung nach Wahl des AN zuführen bzw. bei Nichteignung vorschriftsmäßig entsorgen.
in Teillängen,

Das System ist ordnungsgemäß zu verschließen und bei Erfor- dernis ist bis zur Umbindung mittels Pumpanlage (gesteuerte Schaltung) überzupumpen und so lange in Betrieb zu halten, bis der neue Anschluss an den erneuerten Schacht vorgenommen ist. Dies gilt auch für Baustillstandszeiten.
Menge: 4,000 m

#### Abschnitt 3.3 Mineralbodenarbeiten

*Hinweis: Hinweis*
Die ausgeschriebenen Leistungen der Mineralbodenarbeiten be- inhalten einen prozentualen Anteil Handschachtung von 80%.
Es sei denn es wird auf reine Handschachtung verwiesen.

**3.3.10 Baugrube für Schachtbauwerk / Einbindung; T bis 2.00 m**
Baugrube für den Bau geplanter Schachtbauwerke und Ein- bindungen der Regenwasserleitung mit Verbau gemäß DIN EN 1610 herstellen und unterhalten. Mehraushub für die An- bindung der Zu- und Abläufe sind einzurechnen.

Bodenklasse nach DIN 18300: 3 - 5

Tiefen:  bis 2.00 m unter Straßenplanum
(Die Tiefe wird berechnet ab Planum Verkehrsfläche bis UK Sandauflager)

Art:  Fertigteilschacht / Einbindung
Durchmesser:  bis 1000 mm

Aushuberdstoff wird zum Verfüllen nicht verwendet.

Boden profilgerecht abtragen, laden, fördern zur Lagerfläche transportieren und zur Wiederverwendung in Haufwerken (bis 500 m³) abladen und lagern.
max. Transportentfernung 500m,
Anlegen von Haufwerken gemäß Haufwerkszuordnung (siehe Gewerk 02) mit je 500 m³ Volumen zur Deklarationsanalytik.

Lagenweise Baugrubenwiederverfüllung einschl. Herstellen ei-ner tragfähigen Baugrubensohle mit frei Einbaustelle geliefer- ten, verdichtungsfähigen und steinfreien Füllboden, einschlies- slich der Baugrubenverdichtung Dpr= 100 %. (Erdstofflieferung wird in einer gesonderten Position vergütet). Nach Versetzen der Schächte ist der Boden unter gleichzeitiger Entfernung des Verbaues in Lagen von 30 cm zu verfüllen und gut zu verdich- ten. Bei Gefährdung angrenzender Gebäude durch die Verdich- tung sind Lagen kleiner 30 cm einzubauen und mit kleinerem Verdichtungsgerät zu verdichten. Die Verdichtung hat gleich- mäßig zu erfolgen.

Bei der Verfüllung und Verdichtung sind die Hinweise und Bedingungen des Baugrundgutachten zu berücksichtigen und einzukalkulieren.

Die Schachtbettung ist nach der ZTVE-StB 94/97 auszubilden, so dass keine unzulässigen Längsbiegungen sowie punkt- und linienförmige Auflagerungen auftreten.
Vor dem Versetzen der Schächte ist eine 15 cm dicke Sau- berkeitsschicht aus Splitt 2/8 bzw. Kiessand (Korngröße 0 / 5; steinfrei, Größtkorn < 20 mm) einzubauen.
Mehreinbau im Bereich der Formteile und Arbeitsräume für Rohrverbindungen ist einzurechenen.

Behinderung durch vorh. Ver- und Entsorgungsleitungen, wie auch Kabel und Verbau (soweit erforderlich) sind in den Einheitspreis mit einzurechnen.

Die Abrechnung dieser Position erfolgt pro Stück.
Menge: 7,000 Stck

**3.3.20 Baugrube für Schachtbauwerk / Einbindung; T bis 4.00 m**
Baugrube für den Bau geplanter Schachtbauwerke und Ein- bindungen der Regenwasserleitung mit Verbau gemäß DIN EN 1610 herstellen und unterhalten. Mehraushub für die An- bindung der Zu- und Abläufe sind einzurechnen.

Bodenklasse nach DIN 18300: 3 - 5

Tiefen:  bis 4.00 m unter Straßenplanum
(Die Tiefe wird berechnet ab Planum Verkehrsfläche bis UK Sandauflager)

Art:  Fertigteilschacht / Einbindung
Durchmesser:  bis 1500 mm

Aushuberdstoff wird zum Verfüllen nicht verwendet.

Boden profilgerecht abtragen, laden, fördern zur Lagerfläche transportieren und zur Wiederverwendung in Haufwerken (bis 500 m³) abladen und lagern.
max. Transportentfernung 500m,
Anlegen von Haufwerken gemäß Haufwerkszuordnung (siehe Gewerk 02) mit je 500 m³ Volumen zur Deklarationsanalytik.

Lagenweise Baugrubenwiederverfüllung einschl. Herstellen ei-ner tragfähigen Baugrubensohle mit frei Einbaustelle geliefer- ten, verdichtungsfähigen und steinfreien Füllboden, einschlies- slich der Baugrubenverdichtung Dpr= 100 %. (Erdstofflieferung wird in einer gesonderten Position vergütet). Nach Versetzen der Schächte ist der Boden unter gleichzeitiger Entfernung des Verbaues in Lagen von 30 cm zu verfüllen und gut zu verdich- ten. Bei Gefährdung angrenzender Gebäude durch die Verdich- tung sind Lagen kleiner 30 cm einzubauen und mit kleinerem Verdichtungsgerät zu verdichten. Die Verdichtung hat gleich- mäßig zu erfolgen.

Bei der Verfüllung und Verdichtung sind die Hinweise und Bedingungen des Baugrundgutachten zu berücksichtigen und einzukalkulieren.

Die Schachtbettung ist nach der ZTVE-StB 94/97 auszubilden, so dass keine unzulässigen Längsbiegungen sowie punkt- und linienförmige Auflagerungen auftreten.
Vor dem Versetzen der Schächte ist eine 15 cm dicke Sau- berkeitsschicht aus Splitt 2/8 bzw. Kiessand (Korngröße 0 / 5; steinfrei, Größtkorn < 20 mm) einzubauen.
Mehreinbau im Bereich der Formteile und Arbeitsräume für Rohrverbindungen ist einzurechenen.

Behinderung durch vorh. Ver- und Entsorgungsleitungen, wie auch Kabel und Verbau (soweit erforderlich) sind in den Einheitspreis mit einzurechnen.

Die Abrechnung dieser Position erfolgt pro Stück.
Menge: 1,000 Stck

**3.3.30 Boden Baugrubenverfüllung liefern**
Boden für Baugruben- und Rohrgrabenverfüllung Tiefe bis 4.00 m, nichtbindigen, verdichtungsfähigen, steinfreien Füllboden, zum Einbau in die Baugruben der geplanten Einbindung und Rohrgräben, einschl. der Kopflöcher, Boden frei Baustelle lie- fern, anfahren und direkt an der Einbaustelle abladen, verteilen und lagenweise verdichten.

Bei der Verfüllung und Verdichtung sind die Hinweise und Be- dingungen des Baugrundgutachten zu berücksichtigen und ein- zukalkulieren.

Baugrube  Tiefe:  bis 4.00 m
  Länge:  bis 2.50 m
  Breite:  bis 2.50 m

Material:  Kies - Sand  - Gemisch
  (Gruppe GW nach DIN 18196 mit 40 % ge- brochnen Anteilen gem. ZTV-SoB 20)
  klassifizierte Frostschutzschicht

Körnung:  0/45

Verdichtung:  gem. ZTVE Pkt. 9.5

Bereich:  Baugruben Regenwasserleitung

Abgerechnet wird nach mittler Rohrgrabentiefe abzügl. durch Rohrleitung, Bettungssand und Oberflächenaufbau verdrängten Bodens
Menge: 60,000 m³

*Hinweis: DN 300*

**3.3.40 Rohrgraben DN 300 herstellen / verfüllen; T bis 3.00 m**
Rohrgraben für den Bau der Regenwassersammelleitung, mit Verbau einschließlich Kopflöcher haltungsweise herstel- len und unterhalten (in Teillängen).

Bodenklasse nach DIN 18300: 3 - 5

Verlegetiefen:  bis 3.00 m unter Straßenplanum
(Die Grabentiefe wird berechnet ab UK Straßenaufbruch bis UK Sandauflager der Rohrleitung.)

Breite der Grabensohle:
gemäß DIN EN 1610 für Rohrnennweiten bis DN 300

Aushuberdstoff wird zum Verfüllen nicht verwendet.

Boden profilgerecht abtragen, laden, fördern zur Lagerfläche transportieren und zur Wiederverwendung in Haufwerken (bis 500 m³) abladen und lagern.
max. Transportentfernung 500m,
Anlegen von Haufwerken gemäß Haufwerkszuordnung (siehe Gewerk 02) mit je 500 m³ Volumen zur Deklarationsanalytik.

Die Rohrgrabensohle ist im angegebenen Gefälle genau einzutafeln, auszugleichen und abzustampfen.

Lagenweise Rohrgrabenwiederverfüllung (gemäß DIN EN 1610) einschl. Herstellen des Rohrbettes mit frei Einbaustelle gelieferten, verdichtungsfähigen und steinfreien Füllboden, einschl. der Rohrgrabenverdichtung Dpr = 100 %. (Erdstoff lieferung wird in einer gesonderten Position vergütet). Nach Verlegen der Rohre ist der Boden unter gleichzeitiger Entfernung des Verbaues in Lagen von 30 cm zu verfüllen und gut zu verdichten. Bei Gefährdung angrenzender Gebäude durch die Verdichtung sind Lagen kleiner 30 cm einzubauen und mit kleinerem Verdich- tungsgerät zu verdichten. Ab 50 cm über Rohrscheitel ist die Verdichtung maschinell durchzuführen. Die Verdichtung hat gleichmäßig zu erfolgen von der Grabenwand zur Rohrmitte hin.

Die Rohrbettung ist nach der ZTVE-StB 94/97 und DIN EN 1610 auszubilden, so dass keine unzulässigen Längsbiegungen sowie punkt- und linienförmige Auflagerungen auftreten.
Vor dem Einlegen der Rohrleitung ist eine Sauberkeits- schicht aus Bettungssand 0/4 einzubauen. Mehreinbau im Bereich der Schächte, Formteile und Arbeitsräume für Rohr- verbindungen ist einzurechenen. Die Einbettung der Leitung bis etwa 30 cm über dem Rohrscheitel geschieht durch weitere Schüttlagen. Bettung gemäß Typ 1 90° nach DIN EN 1610 (Erdstofflieferung wird in einer gesonderten Position vergütet).

Abgerechnet wird nach der Länge der Leitungsgräben, gemessen wird in der Achse der Leitung, von Schacht zu Schacht.

Behinderung durch vorh. Ver- und Entsorgungslei- tungen, wie auch Kabel und  Verbau (soweit erforder- lich) sind in den Einheitspreis mit einzurechnen.
Menge: 15,000 m

**3.3.50 Zulage Leitungsgraben - Handschachtung; DN 300**
wie vor, jedoch in Handschachtung im Bereich von:
- Ver- und Entsorgungsleitungen / -Anlagen (SW, RW, Drai- nung, Gas, Wasser, TELEKOM, edis usw.) 30 cm oberhalb / Warnband und unterhalb freigelegter Leitungen bis Rohrgra- bensohle zukünftiger Rohrleitung / Rohrgrabenbreite
- bauliche Anlagen (Fundamente, Grundstückseinfriedungen, Schächte und Leitungen usw.)
- Bäumen

Leistung nur abrechenbar, bei zusätzlichem Aufwand über Leit- ungs- / Kabelsicherungspositionen und über den  prozentualen Anteil Maschienenschachtung / Handschachtung (20% / 80%) hinaus.

Stellen markieren und dokumentieren (Foto + Station).
Menge: 5,000 m
Kostengruppe DIN 276 2018-12: 551

**3.3.60 Bodenaustausch lokal / Abtrag; DN 300**
Vorhandenen unbrauchbaren (humosen bzw. nicht verdich- tungsfähigen) Boden im Bereich der Baumaßnahme unter OK Planum (bis 0.30 m dick) lösen, laden und abfahren.
Ansatz ca. 80% Planum Trasse Regenwasserentsorgung

Boden aufnehmen  und einer Wiederverwertung nach Wahl des AN zuführen bzw. bei Nichteignung vorschriftsmäßig entsor-gen.

Boden profilgerecht abtragen, laden, fördern zur Lagerfläche transportieren und zur Wiederverwendung in Haufwerken (bis 500 m³) abladen und lagern.
max. Transportentfernung 500m,
Anlegen von Haufwerken gemäß Haufwerkszuordnung (siehe Gewerk 02) mit je 500 m³ Volumen zur Deklarationsanalytik.

Abgerechnet wird nach Auftragsprofilen.
Menge: 5,000 m³

**3.3.70 Bodenaustausch lokal / Einbau; DN 300**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Regenwasserentsorgung
  (Ansatz ca. 80%)

Die erforderliche Verdichtung Ev2 mind. 45 MPa ist mit Last- plattenversuch (dynamisch) auf OK Sauberkeitsschicht nachzu- weisen.

Abgerechnet wird nach Auftragsprofilen.
Menge: 5,000 m³

**3.3.80 Hindernisse im Boden aufnehmen; DN 300**
Hindernisse im Boden aufnehmen. Das Abbruchmaterial wird Eigentum des AN, ist von der Baustelle zu entfernen und einer Wiederverwertung nach Wahl des AN zuzuführen bzw. bei Nichteignung vorschriftsmäßig zu entsorgen.

Arten der Hindernisse
Mauerwerk / Beton / Fundamentreste /
Größere Findlinge DU 10 - 60 cm bis 0.5 m³ Rauminhalt
Menge: 1,000 m³

**3.3.90 Bettungssand / Rohrumhüllungsmaterial liefern; DN 300**
Nichtbindigen, verdichtungsfähigen, steinfreien Bettungssand gemäß Typ 1 nach DIN EN 1610 für Regenwasserleitungen frei Verwendungsstelle liefern. Zur Herstellung einer Sohle ge- mäß gültigen Vorschrift (DIN EN 1610) sowie zur Ummantelung der Rohre bis 30 cm über Rohrscheitel.
Menge: 10,000 m³

**3.3.100 Boden Rohrgrabenverfüllung liefern; DN 300**
Boden für Baugruben- und Rohrgrabenverfüllung Tiefe bis 3.00 m, nichtbindigen, verdichtungsfähigen, steinfreien Füllboden, zum Einbau in die Baugruben der geplanten Einbindung und Rohrgräben, einschl. der Kopflöcher, Boden frei Baustelle lie- fern, anfahren und direkt an der Einbaustelle abladen, verteilen und lagenweise verdichten.

Bei der Verfüllung und Verdichtung sind die Hinweise und Be- dingungen des Baugrundgutachten zu berücksichtigen und ein- zukalkulieren.

Rohrgrabenbreite nach DIN EN 1610

Material:  Kies - Sand  - Gemisch
  (Gruppe GW nach DIN 18196 mit 40 % ge- brochnen Anteilen gem. ZTV-SoB 20)
  klassifizierte Frostschutzschicht

Körnung:  0/45

Verdichtung:  gem. ZTVE Pkt. 9.5

Bereich:  Rohrtrasse Regenwasserleitung

Abgerechnet wird nach mittler Rohrgrabentiefe abzügl. durch Rohrleitung, Bettungssand und Oberflächenaufbau verdrängten Bodens
Menge: 40,000 m³

**3.3.110 Zusätzliche Verdichtung; DN 300**
Zulageposition - als Handverdichtung im Bereich der Leitungs- trasse bei Verfüllung des Rohrgrabens der Regenwasserent- sorgungsleitungen.
Leitungen DN 300
Menge: 15,000 m

**3.3.120 Beton (als Auflager) liefern / einbauen; DN 300**
Beton C 20/25 liefern und im Bereich von gefährdeten Rohrlei- tungsabschnitten (auch Versorgungsleitungen), bzw. als Auf- ständerung nach Anweisung der örtlichen Bauleitung einbauen.
Wiege- und/oder Lieferscheine sind als Entsorgungs- bzw. Gütenachweis auch zur Mengenkontrolle dem Aufmaß beizu- fügen.
Menge: 1,000 m³

*Hinweis: DN 400*

**3.3.130 Rohrgraben DN 400 herstellen / verfüllen; T bis 2.00 m**
Rohrgraben für den Bau der Regenwassersammelleitung, mit Verbau einschließlich Kopflöcher haltungsweise herstel- len und unterhalten (in Teillängen).

Bodenklasse nach DIN 18300: 3 - 5

Verlegetiefen:  bis 2.00 m unter Straßenplanum
(Die Grabentiefe wird berechnet ab UK Straßenaufbruch bis UK Sandauflager der Rohrleitung.)

Breite der Grabensohle:
gemäß DIN EN 1610 für Rohrnennweiten bis DN 400

Aushuberdstoff wird zum Verfüllen nicht verwendet.

Boden profilgerecht abtragen, laden, fördern zur Lagerfläche transportieren und zur Wiederverwendung in Haufwerken (bis 500 m³) abladen und lagern.
max. Transportentfernung 500m,
Anlegen von Haufwerken gemäß Haufwerkszuordnung (siehe Gewerk 02) mit je 500 m³ Volumen zur Deklarationsanalytik.

Die Rohrgrabensohle ist im angegebenen Gefälle genau einzutafeln, auszugleichen und abzustampfen.

Lagenweise Rohrgrabenwiederverfüllung (gemäß DIN EN 1610) einschl. Herstellen des Rohrbettes mit frei Einbaustelle gelieferten, verdichtungsfähigen und steinfreien Füllboden, einschl. der Rohrgrabenverdichtung Dpr = 100 %. (Erdstoff lieferung wird in einer gesonderten Position vergütet). Nach Verlegen der Rohre ist der Boden unter gleichzeitiger Entfernung des Verbaues in Lagen von 30 cm zu verfüllen und gut zu verdichten. Bei Gefährdung angrenzender Gebäude durch die Verdichtung sind Lagen kleiner 30 cm einzubauen und mit kleinerem Verdich- tungsgerät zu verdichten. Ab 50 cm über Rohrscheitel ist die Verdichtung maschinell durchzuführen. Die Verdichtung hat gleichmäßig zu erfolgen von der Grabenwand zur Rohrmitte hin.

Die Rohrbettung ist nach der ZTVE-StB 94/97 und DIN EN 1610 auszubilden, so dass keine unzulässigen Längsbiegungen sowie punkt- und linienförmige Auflagerungen auftreten.
Vor dem Einlegen der Rohrleitung ist eine Sauberkeitsschicht aus Bettungssand 0/4 einzubauen. Mehreinbau im Bereich der Schächte, Formteile und Arbeitsräume für Rohrverbindungen ist einzurechenen. Die Einbettung der Leitung bis etwa 30 cm über dem Rohrscheitel geschieht durch weitere Schüttlagen. Bettung gemäß Typ 1 90° nach DIN EN 1610 (Erdstofflieferung wird in einer gesonderten Position vergütet).

Abgerechnet wird nach der Länge der Leitungsgräben, gemessen wird in der Achse der Leitung, von Schacht zu Schacht.

Behinderung durch vorh. Ver- und Entsorgungslei- tungen, wie auch Kabel und  Verbau (soweit erforder- lich) sind in den Einheitspreis mit einzurechnen.
Menge: 180,000 m

**3.3.140 Zulage Leitungsgraben - Handschachtung; DN 400**
wie vor, jedoch in Handschachtung im Bereich von:
- Ver- und Entsorgungsleitungen / -Anlagen (SW, RW, Drai- nung, Gas, Wasser, TELEKOM, edis usw.) 30 cm oberhalb / Warnband und unterhalb freigelegter Leitungen bis Rohrgra- bensohle zukünftiger Rohrleitung / Rohrgrabenbreite
- bauliche Anlagen (Fundamente, Grundstückseinfriedungen, Schächte und Leitungen usw.)
- Bäumen

Leistung nur abrechenbar, bei zusätzlichem Aufwand über Leit- ungs- / Kabelsicherungspositionen und über den  prozentualen Anteil Maschienenschachtung / Handschachtung (20% / 80%) hinaus.

Stellen markieren und dokumentieren (Foto + Station).
Menge: 40,000 m
Kostengruppe DIN 276 2018-12: 551

**3.3.150 Bodenaustausch lokal / Abtrag; DN 400**
Vorhandenen unbrauchbaren (humosen bzw. nicht verdich- tungsfähigen) Boden im Bereich der Baumaßnahme unter OK Planum (bis 0.30 m dick) lösen, laden und abfahren.
Ansatz ca. 80% Planum Trasse Regenwasserentsorgung

Boden aufnehmen  und einer Wiederverwertung nach Wahl des AN zuführen bzw. bei Nichteignung vorschriftsmäßig entsor-gen.
Boden profilgerecht abtragen, laden, fördern zur Lagerfläche transportieren und zur Wiederverwendung in Haufwerken (bis 500 m³) abladen und lagern.
max. Transportentfernung 500m,
Anlegen von Haufwerken gemäß Haufwerkszuordnung (siehe Gewerk 02) mit je 500 m³ Volumen zur Deklarationsanalytik.

Abgerechnet wird nach Auftragsprofilen.
Menge: 50,000 m³

**3.3.160 Bodenaustausch lokal / Einbau; DN 400**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Regenwasserentsorgung
  (Ansatz ca. 80%)

Die erforderliche Verdichtung Ev2 mind. 45 MPa ist mit Last- plattenversuch (dynamisch) auf OK Sauberkeitsschicht nachzu- weisen.

Abgerechnet wird nach Auftragsprofilen.
Menge: 50,000 m³

**3.3.170 Hindernisse im Boden aufnehmen; DN 400**
Hindernisse im Boden aufnehmen. Das Abbruchmaterial wird Eigentum des AN, ist von der Baustelle zu entfernen und einer Wiederverwertung nach Wahl des AN zuzuführen bzw. bei Nichteignung vorschriftsmäßig zu entsorgen.

Arten der Hindernisse
Mauerwerk / Beton / Fundamentreste /
Größere Findlinge DU 10 - 60 cm bis 0.5 m³ Rauminhalt
Menge: 9,000 m³

**3.3.180 Bettungssand / Rohrumhüllungsmaterial liefern; DN 400**
Nichtbindigen, verdichtungsfähigen, steinfreien Bettungssand gemäß Typ 1 nach DIN EN 1610 für Regenwasserleitungen frei Verwendungsstelle liefern. Zur Herstellung einer Sohle ge- mäß gültigen Vorschrift (DIN EN 1610) sowie zur Ummantelung der Rohre bis 30 cm über Rohrscheitel.
Menge: 145,000 m³

**3.3.190 Boden Rohrgrabenverfüllung liefern; DN 400**
Boden für Baugruben- und Rohrgrabenverfüllung Tiefe bis 2.00 m, nichtbindigen, verdichtungsfähigen, steinfreien Füllboden, zum Einbau in die Baugruben der geplanten Einbindung und Rohrgräben, einschl. der Kopflöcher, Boden frei Baustelle lie- fern, anfahren und direkt an der Einbaustelle abladen, verteilen und lagenweise verdichten.

Bei der Verfüllung und Verdichtung sind die Hinweise und Be- dingungen des Baugrundgutachten zu berücksichtigen und ein- zukalkulieren.

Rohrgrabenbreite nach DIN EN 1610

Material:  Kies - Sand  - Gemisch
  (Gruppe GW nach DIN 18196 mit 40 % ge- brochnen Anteilen gem. ZTV-SoB 20)
  klassifizierte Frostschutzschicht

Körnung:  0/45

Verdichtung:  gem. ZTVE Pkt. 9.5

Bereich:  Rohrtrasse Regenwasserleitung

Abgerechnet wird nach mittler Rohrgrabentiefe abzügl. durch Rohrleitung, Bettungssand und Oberflächenaufbau verdrängten Bodens
Menge: 100,000 m³

**3.3.200 Zusätzliche Verdichtung; DN 400**
Zulageposition - als Handverdichtung im Bereich der Leitungs- trasse bei Verfüllung des Rohrgrabens der Regenwasserent- sorgungsleitungen.
Leitungen DN 400
Menge: 180,000 m

**3.3.210 Beton (als Auflager) liefern / einbauen; DN 400**
Beton C 20/25 liefern und im Bereich von gefährdeten Rohrlei- tungsabschnitten (auch Versorgungsleitungen), bzw. als Auf- ständerung nach Anweisung der örtlichen Bauleitung einbauen.
Wiege- und/oder Lieferscheine sind als Entsorgungs- bzw. Gütenachweis auch zur Mengenkontrolle dem Aufmaß beizu- fügen.
Menge: 4,000 m³

*Hinweis: DN 600*

**3.3.220 Rohrgraben DN 300 herstellen / verfüllen; T bis 3.75 m**
Rohrgraben für den Bau der Regenwassersammelleitung, mit Verbau einschließlich Kopflöcher haltungsweise herstel- len und unterhalten (in Teillängen).

Bodenklasse nach DIN 18300: 3 - 5

Verlegetiefen:  bis 3.75 m unter Straßenplanum
(Die Grabentiefe wird berechnet ab UK Straßenaufbruch bis UK Sandauflager der Rohrleitung.)

Breite der Grabensohle:
gemäß DIN EN 1610 für Rohrnennweiten bis DN 600

Aushuberdstoff wird zum Verfüllen nicht verwendet.

Boden profilgerecht abtragen, laden, fördern zur Lagerfläche transportieren und zur Wiederverwendung in Haufwerken (bis 500 m³) abladen und lagern.
max. Transportentfernung 500m,
Anlegen von Haufwerken gemäß Haufwerkszuordnung (siehe Gewerk 02) mit je 500 m³ Volumen zur Deklarationsanalytik.

Die Rohrgrabensohle ist im angegebenen Gefälle genau einzutafeln, auszugleichen und abzustampfen.

Lagenweise Rohrgrabenwiederverfüllung (gemäß DIN EN 1610) einschl. Herstellen des Rohrbettes mit frei Einbaustelle gelieferten, verdichtungsfähigen und steinfreien Füllboden, einschl. der Rohrgrabenverdichtung Dpr= 100 %. (Erdstoff lieferung wird in einer gesonderten Position vergütet). Nach Verlegen der Rohre ist der Boden unter gleichzeitiger Entfernung des Verbaues in Lagen von 30 cm zu verfüllen und gut zu verdichten. Bei Gefährdung angrenzender Gebäude durch die Verdichtung sind Lagen kleiner 30 cm einzubauen und mit kleinerem Verdich- tungsgerät zu verdichten. Ab 50 cm über Rohrscheitel ist die Verdichtung maschinell durchzuführen. Die Verdichtung hat gleichmäßig zu erfolgen von der Grabenwand zur Rohrmitte hin.

Die Rohrbettung ist nach der ZTVE-StB 94/97 und DIN EN 1610 auszubilden, so dass keine unzulässigen Längsbieg- ungen sowie punkt- und linienförmige Auflagerungen auf- treten.
Vor dem Einlegen der Rohrleitung ist eine Sauberkeits- schicht aus Bettungssand 0/4 einzubauen. Mehreinbau im Bereich der Schächte, Formteile und Arbeitsräume für Rohr- verbindungen ist einzurechenen. Die Einbettung der Leitung bis etwa 30 cm über dem Rohrscheitel geschieht durch weitere Schüttlagen. Bettung gemäß Typ 1 90° nach DIN EN 1610 (Erdstofflieferung wird in einer gesonderten Position vergütet).

Abgerechnet wird nach der Länge der Leitungsgräben, gemessen wird in der Achse der Leitung, von Schacht zu Schacht.

Behinderung durch vorh. Ver- und Entsorgungslei- tungen, wie auch Kabel und  Verbau (soweit erforder- lich) sind in den Einheitspreis mit einzurechnen.
Menge: 4,000 m

**3.3.230 Zulage Leitungsgraben - Handschachtung; DN 600**
wie vor, jedoch in Handschachtung im Bereich von:
- Ver- und Entsorgungsleitungen / -Anlagen (SW, RW, Drai- nung, Gas, Wasser, TELEKOM, edis usw.) 30 cm oberhalb / Warnband und unterhalb freigelegter Leitungen bis Rohrgra- bensohle zukünftiger Rohrleitung / Rohrgrabenbreite
- bauliche Anlagen (Fundamente, Grundstückseinfriedungen, Schächte und Leitungen usw.)
- Bäumen

Leistung nur abrechenbar, bei zusätzlichem Aufwand über Leit- ungs- / Kabelsicherungspositionen und über den  prozentualen Anteil Maschienenschachtung / Handschachtung (20% / 80%) hinaus.

Stellen markieren und dokumentieren (Foto + Station).
Menge: 2,000 m
Kostengruppe DIN 276 2018-12: 551

**3.3.240 Bodenaustausch lokal / Abtrag; DN 600**
Vorhandenen unbrauchbaren (humosen bzw. nicht verdich- tungsfähigen) Boden im Bereich der Baumaßnahme unter OK Planum (bis 0.30 m dick) lösen, laden und abfahren.
Ansatz ca. 80% Planum Trasse Regenwasserentsorgung

Boden aufnehmen  und einer Wiederverwertung nach Wahl des AN zuführen bzw. bei Nichteignung vorschriftsmäßig entsor-gen.
Boden profilgerecht abtragen, laden, fördern zur Lagerfläche transportieren und zur Wiederverwendung in Haufwerken (bis 500 m³) abladen und lagern.
max. Transportentfernung 500m,
Anlegen von Haufwerken gemäß Haufwerkszuordnung (siehe Gewerk 02) mit je 500 m³ Volumen zur Deklarationsanalytik.

Abgerechnet wird nach Auftragsprofilen.
Menge: 3,000 m³

**3.3.250 Bodenaustausch lokal / Einbau; DN 600**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Regenwasserentsorgung
  (Ansatz ca. 80%)

Die erforderliche Verdichtung Ev2 mind. 45 MPa ist mit Last- plattenversuch (dynamisch) auf OK Sauberkeitsschicht nachzu- weisen.

Abgerechnet wird nach Auftragsprofilen.
Menge: 3,000 m³

**3.3.260 Hindernisse im Boden aufnehmen; DN 600**
Hindernisse im Boden aufnehmen. Das Abbruchmaterial wird Eigentum des AN, ist von der Baustelle zu entfernen und einer Wiederverwertung nach Wahl des AN zuzuführen bzw. bei Nichteignung vorschriftsmäßig zu entsorgen.

Arten der Hindernisse
Mauerwerk / Beton / Fundamentreste /
Größere Findlinge DU 10 - 60 cm bis 0.5 m³ Rauminhalt
Menge: 1,000 m³

**3.3.270 Bettungssand / Rohrumhüllungsmaterial liefern; DN 600**
Nichtbindigen, verdichtungsfähigen, steinfreien Bettungssand gemäß Typ 1 nach DIN EN 1610 für Regenwasserleitungen frei Verwendungsstelle liefern. Zur Herstellung einer Sohle ge- mäß gültigen Vorschrift (DIN EN 1610) sowie zur Ummantelung der Rohre bis 30 cm über Rohrscheitel.
Menge: 5,000 m³

**3.3.280 Boden Rohrgrabenverfüllung liefern; DN 600**
Boden für Baugruben- und Rohrgrabenverfüllung Tiefe bis 3.75 m, nichtbindigen, verdichtungsfähigen, steinfreien Füllboden, zum Einbau in die Baugruben der geplanten Einbindung und Rohrgräben, einschl. der Kopflöcher, Boden frei Baustelle lie- fern, anfahren und direkt an der Einbaustelle abladen, verteilen und lagenweise verdichten.

Bei der Verfüllung und Verdichtung sind die Hinweise und Be- dingungen des Baugrundgutachten zu berücksichtigen und ein- zukalkulieren.

Rohrgrabenbreite nach DIN EN 1610

Material:  Kies - Sand  - Gemisch
  (Gruppe GW nach DIN 18196 mit 40 % ge- brochnen Anteilen gem. ZTV-SoB 20)
  klassifizierte Frostschutzschicht

Körnung:  0/45

Verdichtung:  gem. ZTVE Pkt. 9.5

Bereich:  Rohrtrasse Regenwasserleitung

Abgerechnet wird nach mittler Rohrgrabentiefe abzügl. durch Rohrleitung, Bettungssand und Oberflächenaufbau verdrängten Bodens
Menge: 12,000 m³

**3.3.290 Zusätzliche Verdichtung; DN 600**
Zulageposition - als Handverdichtung im Bereich der Leitungs- trasse bei Verfüllung des Rohrgrabens der Regenwasserent- sorgungsleitungen.
Leitungen DN 600
Menge: 4,000 m

**3.3.300 Beton (als Auflager) liefern / einbauen; DN 600**
Beton C 20/25 liefern und im Bereich von gefährdeten Rohrlei- tungsabschnitten (auch Versorgungsleitungen), bzw. als Auf- ständerung nach Anweisung der örtlichen Bauleitung einbauen.
Wiege- und/oder Lieferscheine sind als Entsorgungs- bzw. Gütenachweis auch zur Mengenkontrolle dem Aufmaß beizu- fügen.
Menge: 1,000 m³

#### Abschnitt 3.4 Regenwasserentsorgung - Hauptleitung

*Hinweis: Hinweise zur Materiallieferung und Prüfzeichen*
Alle Leistungen umfassen auch die Lieferung der dazugehör- enden Stoffe und Bauteile einschl. Abladen und Lagern auf der Baustelle, wenn in der Leistungsbeschreibung nichts anderes vorgeschrieben ist.

Die verwendeten Rohre, Formstücke und Rohrverbindungen müssen genormt sein bzw. das Prüfzeichen des Institutes für Bautechnik Berlin aufweisen.
Für Importerzeugnisse ist die deutsche Zulassung erforderlich.

Die Ausführung der Normschächte und Absturzbauwerke hat gemäß ATV 241 (Bauwerke der Ortsentwässerung), DIN 19549 (Allgemeine Forderungen Schächte) und DIN 4034 (Maße, Technische Lieferbedingungen) zu erfolgen.

Statischer Nachweis für Schachtbauwerk und Rohre in geprüfter Form übergeben.

Aufmaß-Abrechnung:
Bei Rohrbögen wird die Länge in der Bogenachse gemessen. Dichtringe sind im Einzelpreis einkalkuliert. Gleitmittel ist im Ein- zelpreis mit einzukalkulieren.

*Hinweis: DN 300*

*Hinweis: Rohre*

**3.4.10 Warnband liefern / verlegen**
Trassenwarnband aus Kunststoff 80 mm breit, Farbe blau, mit der Aufschrift "Achtung Abwasserleitung" mit eingearbeiteten Edelstahldrähten liefern und 30 cm über Rohrscheitel verlegen, einschl. Materiallieferung.
Menge: 15,000 m

**3.4.20 PP-Rohr; DN 300 liefern / verlegen**
Regenwasserkanalrohr als dreischichtiges, vollwandiges Ka- nalrohr aus mineralstoffverstärktem Polypropylen (PP-ML);  ha- logen- und bleifrei, mit angeformter Steckmuffe POLO-TC (TOP-CONNECT) Muffensystem mit fest eingelegtem Haltering aus PP-COMPOUND in der Farbe zinkgelb, sowie einem werk- seitig eingelegten, herausnehmbaren und reinigbaren Lippen- dichtring, System BL nach EN 681-1;
mittlerer Längenausdehnungskoeffizient: 0,04 mm/mK;
Rohrrauhigkeit: 0,01 mm;
geprüfte Abriebfestigkeit: 0,08 mm bei 200.000 Lastspielen nach Darmstädter Verfahren;
Dichtheit gegen hydrostatischen Druck von Außen bis 10 m Wassersäule, geeignet für den Einsatz in Wasserschutzzone II und III;
geprüft nach ATV-DVWK-A 142 2002-11 bis 5bar;
Nachweis der Wurzelfestigkeit nach DIN 4060_2016;

Farbe Deckschicht: opalweiß;

E-Modul (1N/mm² = 1 MPa):  Langzeit: > 850 MPa;
  Kurzzeit: > 3.200 MPa;

Rohrsteifigkeit SN 16 nach DIN EN ISO 9969, mit einseitig angeformter Steckmuffe einschließlich fest eingelegtem rotem Stützring

liefern und gemäß der DIN EN 1610 unter Verwendung aller möglichen Baustoffe für die Leitungszone gemäß der DIN EN 1610 sowie der Verlegeanleitung des Herstellers höhen- und flucht- gerecht in vorhandene Gräben verlegen.

Material:
Vollwandkanalrohr SN16 aus PP oder gleichwertiger Art
mit angeformter Steckmuffe und den dazugehörigen Dicht- ringen.

Nennweite:  DN 300
Baulänge:  6.00 / 3.00 / 1.00 m
Verlegetiefe:  bis 3.00 m

Aufmaß-Abrechnung:
Die Formstücke werden als Zulage zu den Rohrpositionen abgerechnet. Bei Rohrbogen wird die Länge in der Bogenachse gemessen. Verschnitt, Dichtringe, Gleitmittel, Reiniger und Kleber sind im Einzelpreis dieser Position einkalkuliert.

Hersteller/System:  POLOPLAST/POLO-ECO plus Premium 16
  (oder gleichwertiger Art)

gew. Fabrikat: '....................................................'
Menge: 15,000 m
Kostengruppe DIN 276 2018-12: 551

*Hinweis: Formstücke*

**3.4.30 Abzweig 45° - Formstück; DN 300/150**
Abzweig-45° aus Polypropylen nach DIN EN 1852, mit ange- formter Steckmuffe und fest eingelegtem Dichtring liefern und verlegen.

Formstück für die fachgerechte Herstellung des Anschlusses zwischen RW-Sammelleitung und Anschlußleitung liefern und gemäß der DIN EN 1610 (unter Verwendung aller möglichen Baustoffe für die Leitungszone gemäß der DIN EN 1610) sowie der Verlegeanleitung des Herstellers verlegen (als Zulage).

Vergütet wird die Materiellieferung und der Mehraufwand für den Einbau des Formstückes.

Formstück:  Abzweigstück
Typ:  PP-Abzweig, 45°
  oder gleichwertiger Art

Durchgangsrohr:  DN 300
Material:  Polypropylen (PP)

Anschlussrohr:  DN 150
Material:  Polypropylen (PP)

Hersteller/System:  POLOPLAST/POLO-ECO plus Premium 16
Fabrikat:  Abzweig DN 300/160/45°
  (oder gleichwertiger Art)

gew. Fabrikat: '....................................................'
Menge: 1,000 Stck

**3.4.40 Muffenstück - Formstück; DN 300**
Überschiebemuffe aus Polypropylen nach DIN EN 1852, mit fest eingelegtem Dichtringen liefern und verlegen.
Passend zum gewählten Rohr.

Formstück für die fachgerechte Verbindung liefern und gemäß der DIN EN 1610 (unter Verwendung aller möglichen Baustoffe für die Leitungszone gemäß der DIN EN 1610) sowie der Verle- geanleitung des Herstellers verlegen, als Zulage.

Vergütet wird die Materiellieferung und der Mehraufwand für den Einbau des Formstückes.

Formstück:  Überschiebemuffe
Typ:  PP
  oder gleichwertiger Art

Durchgangsrohr:  DN 300
Material:  Polypropylen (PP)

Hersteller/System:  POLOPLAST/POLO-ECO plus Premium 16
Fabrikat:  Überschiebemuffe DN 315
  (oder gleichwertiger Art)

gew. Fabrikat: '....................................................'
Menge: 4,000 Stck

**3.4.50 Übergangsrohr - Formstück; DN 300/200**
Übergangsrohr aus Polypropylen nach DIN EN 1852, mit ange- formter Steckmuffe und fest eingelegtem Dichtring liefern und verlegen.
Passend zum gewählten Rohr.

Formstück für die fachgerechte Verbindung liefern und gemäß der DIN EN 1610 (unter Verwendung aller möglichen Baustoffe für die Leitungszone gemäß der DIN EN 1610) sowie der Verle-geanleitung des Herstellers verlegen, als Zulage.

Vergütet wird die Materiellieferung und der Mehraufwand für den Einbau des Formstückes.

Formstück:  Übergangangsrohr
Typ:  PP-Bogen
  oder gleichwertiger Art

DN/OD1:  DN 300
DN/OD2:  DN 200
Material:  Polypropylen (PP) / SN16

Hersteller/System:  POLOPLAST/POLO-ECO plus Premium 16
Fabrikat:  Übergangsrohr DN 300/200
  (oder gleichwertiger Art)

gew. Fabrikat: '....................................................'
Menge: 1,000 Stck

**3.4.60 Übergangsrohr - Formstück; DN 300/250**
Übergangsrohr aus Polypropylen nach DIN EN 1852, mit ange- formter Steckmuffe und fest eingelegtem Dichtring liefern und verlegen.
Passend zum gewählten Rohr.

Formstück für die fachgerechte Verbindung liefern und gemäß der DIN EN 1610 (unter Verwendung aller möglichen Baustoffe für die Leitungszone gemäß der DIN EN 1610) sowie der Verle-geanleitung des Herstellers verlegen, als Zulage.

Vergütet wird die Materiellieferung und der Mehraufwand für den Einbau des Formstückes.

Formstück:  Übergangangsrohr
Typ:  PP-Bogen
  oder gleichwertiger Art

DN/OD1:  DN 300
DN/OD2:  DN 250
Material:  Polypropylen (PP) / SN16

Hersteller/System:  POLOPLAST/POLO-ECO plus Premium 16
Fabrikat:  Übergangsrohr DN 300/200
  (oder gleichwertiger Art)

gew. Fabrikat: '....................................................'
Menge: 1,000 Stck

**3.4.70 Bogen - Formstück; DN 300**
Bogen aus Polypropylen nach DIN EN 1852, mit angeformter
Steckmuffe und fest eingelegtem Dichtring liefern und verlegen.
Passend zum gewählten Rohr.

Formstück für die fachgerechte Verbindung liefern und gemäß der DIN EN 1610 (unter Verwendung aller möglichen Baustoffe für die Leitungszone gemäß der DIN EN 1610) sowie der Verle-geanleitung des Herstellers verlegen, als Zulage.

Vergütet wird die Materiellieferung und der Mehraufwand für den Einbau des Formstückes.

Formstück:  Bogen
Typ:  PP-Bogen
  oder gleichwertiger Art

Durchgangsrohr:  DN 300
Material:  Polypropylen (PP) / SN16
Grad:  7.5°, 15°, 30°

Hersteller/System:  POLOPLAST/POLO-ECO plus Premium 16
Fabrikat:  PP-Bogen DN 300/xx°
  (oder gleichwertiger Art)

gew. Fabrikat: '....................................................'
Menge: 1,000 Stck

**3.4.80 Rohrkupplung - Formstück; DN 200**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610) sowie der Verlegean- leitung des Herstellers verlegen, als Zulage.

Vergütet wird die Materiellieferung und der Mehraufwand für den Einbau des Formstückes.

Formstück:  Rohrkupplung
Typ:  VPC 200 G*
  oder gleichwertiger Art

Spannbereich:  200 bis 261 mm

Hersteller:  Funke Kunststoff GmbH
Fabrikat:  VPC-Rohrkupplung
  (oder gleichwertiger Art)

gew. Fabrikat: '....................................................'
Menge: 1,000 Stck

**3.4.90 Rohrkupplung - Formstück; DN 250**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610) sowie der Verlegean-leitung des Herstellers verlegen, als Zulage.

Vergütet wird die Materiellieferung und der Mehraufwand für den Einbau des Formstückes.

Formstück:  Rohrkupplung
Typ:  VPC 220
  oder gleichwertiger Art

Spannbereich:  220 bis 261 mm

Hersteller:  Funke Kunststoff GmbH
Fabrikat:  VPC-Rohrkupplung
  (oder gleichwertiger Art)

gew. Fabrikat: '....................................................'
Menge: 1,000 Stck

**3.4.100 Verschlußteller - Formstück; DN 300**
Formstück liefern, einbauen und ggf. wieder entfernen.

Vergütet wird die Materiallieferung und der Mehraufwand für den Einbau des Formstückes.

Formstück:  Verschlussteller
Durchgangsrohr:  DN 300
Material:  PE, Kunststoff
Menge: 1,000 Stck

*Hinweis: Einbindung / Anschlüsse*

**3.4.110 Leitungsanschluss bis DN 300 herstellen**
Neue Regenwasserleitung (Teilstück) an vorh. Leitung an- schließen, Anschluss dichten, Vergütet wird der Mehraufwand für das Herstellen des Anschlusses, einschl. eventueller Pass- und Übergangsstück.

Rohrleitung:  bis DN 300
Material:  PP / Stz.

- vorhandene Rohrleitung freilegen (Nennweite bis DN 300), Tiefe bis 3.50 m
- Anschlussformstück (Rohrkupplung) entsprechend  dem vor- handenem Material (Stz./PP) für gepl. Leitung (PP) fachge- recht einbauen (Lieferung des Formteils in extra Position)
Einzurechnen sind Suchschachtungen, Trennschnitte sowie sämtliche Erdarbeiten.

Ausführung in verkehrsarmer Zeit einschl. setzen einer Blase ggf. anfallendes Regenwasser zeitweilig überpumpen. Nur nach vorheriger Abstimmung und Festlegung mit Bauleitung aus- führen!
Menge: 2,000 Stck

**3.4.120 Schachtanschlüsse DN 300**
Rohrleitung an Schacht anschliessen, Anschluß dichten.
Vergütet wird der Mehraufwand für das Herstellen des An- schlußes gegenüber der bis zur Innenfläche des Schachtes durchgemessenen Rohrleitung.

Rohrleitung:  DN 300, PP, Stz., Beton
Schacht:  PP (bis 1500 mm)

Öffnung für Rohranschluß ist vorhanden.
Anschluß über Schachtanschlußstück und Gelenkstück.

einschl. eventueller Formstücke
-  Gelenkstücke / Passrohre für Kunststoffrohre nach DIN EN 1916 und DIN V 1201 Spitz / Muffe (Einlauf) mit Gleitdichtung "bauco"
-  Gelenkstücke / Passrohre für Kunststoffrohre nach DIN EN 1916 und DIN V 1201 Spitz / Muffe (Auslauf) mit Gleitdichtung "bauco"
Menge: 4,000 Stck

*Hinweis: DN 400*

*Hinweis: Rohre*

**3.4.130 Warnband liefern / verlegen**
Trassenwarnband aus Kunststoff 80 mm breit, Farbe blau, mit der Aufschrift "Achtung Abwasserleitung" mit eingearbeiteten Edelstahldrähten liefern und 30 cm über Rohrscheitel verlegen, einschl. Materiallieferung.
Menge: 180,000 m

**3.4.140 PP-Rohr; DN 400 liefern / verlegen**
Regenwasserkanalrohr als dreischichtiges, vollwandiges Ka- nalrohr aus mineralstoffverstärktem Polypropylen (PP-ML);  ha- logen- und bleifrei, mit angeformter Steckmuffe POLO-TC (TOP-CONNECT) Muffensystem mit fest eingelegtem Haltering aus PP-COMPOUND in der Farbe zinkgelb, sowie einem werk- seitig eingelegten, herausnehmbaren und reinigbaren Lippen- dichtring, System BL nach EN 681-1;
mittlerer Längenausdehnungskoeffizient: 0,04 mm/mK;
Rohrrauhigkeit: 0,01 mm;
geprüfte Abriebfestigkeit: 0,08 mm bei 200.000 Lastspielen nach Darmstädter Verfahren;
Dichtheit gegen hydrostatischen Druck von Außen bis 10 m Wassersäule, geeignet für den Einsatz in Wasserschutzzone II und III;
geprüft nach ATV-DVWK-A 142 2002-11 bis 5bar;
Nachweis der Wurzelfestigkeit nach DIN 4060_2016;

Farbe Deckschicht: opalweiß;

E-Modul (1N/mm² = 1 MPa):  Langzeit: > 850 MPa;
  Kurzzeit: > 3.200 MPa;

Rohrsteifigkeit SN 16 nach DIN EN ISO 9969, mit einseitig angeformter Steckmuffe einschließlich fest eingelegtem rotem Stützring

liefern und gemäß der DIN EN 1610 unter Verwendung aller möglichen Baustoffe für die Leitungszone gemäß der DIN EN 1610 sowie der Verlegeanleitung des Herstellers höhen- und fluchtge- recht in vorhandene Gräben verlegen.

Material:
Vollwandkanalrohr SN16 aus PP oder gleichwertiger Art
mit angeformter Steckmuffe und den dazugehörigen Dicht- ringen.

Nennweite:  DN 400
Baulänge:  6.00 / 3.00 / 1.00 m
Verlegetiefe:  bis 2.00 m

Aufmaß-Abrechnung:
Die Formstücke werden als Zulage zu den Rohrpositionen abgerechnet. Bei Rohrbogen wird die Länge in der Bogenachse gemessen. Verschnitt, Dichtringe, Gleitmittel, Reiniger und Kleber sind im Einzelpreis dieser Position einkalkuliert.

Hersteller/System:  POLOPLAST/POLO-ECO plus Premium 16
  (oder gleichwertiger Art)

gew. Fabrikat: '....................................................'
Menge: 180,000 m
Kostengruppe DIN 276 2018-12: 551

*Hinweis: Formstücke*

**3.4.150 Abzweig 45° - Formstück; DN 400/150**
Abzweig-45° aus Polypropylen nach DIN EN 1852, mit ange- formter Steckmuffe und fest eingelegtem Dichtring liefern und verlegen.

Formstück für die fachgerechte Herstellung des Anschlusses zwischen RW-Sammelleitung und Anschlußleitung liefern und gemäß der DIN EN 1610 (unter Verwendung aller möglichen Baustoffe für die Leitungszone gemäß der DIN EN 1610) sowie der Verlegeanleitung des Herstellers verlegen (als Zulage).

Vergütet wird die Materiellieferung und der Mehraufwand für den Einbau des Formstückes.

Formstück:  Abzweigstück
Typ:  PP-Abzweig, 45°
  oder gleichwertiger Art

Durchgangsrohr:  DN 400
Material:  Polypropylen (PP)

Anschlussrohr:  DN 150
Material:  Polypropylen (PP)

Hersteller/System:  POLOPLAST/POLO-ECO plus Premium 16
Fabrikat:  Abzweig DN 400/160/45°
  (oder gleichwertiger Art)

gew. Fabrikat: '....................................................'
Menge: 46,000 Stck

**3.4.160 Muffenstück - Formstück; DN 400**
Überschiebemuffe aus Polypropylen nach DIN EN 1852, mit fest eingelegtem Dichtringen liefern und verlegen.
Passend zum gewählten Rohr.

Formstück für die fachgerechte Verbindung liefern und gemäß der DIN EN 1610 (unter Verwendung aller möglichen Baustoffe für die Leitungszone gemäß der DIN EN 1610) sowie der Verle- geanleitung des Herstellers verlegen, als Zulage.

Vergütet wird die Materiellieferung und der Mehraufwand für den Einbau des Formstückes.

Formstück:  Überschiebemuffe
Typ:  PP
  oder gleichwertiger Art

Durchgangsrohr:  DN 400
Material:  Polypropylen (PP)

Hersteller/System:  POLOPLAST/POLO-ECO plus Premium 16
Fabrikat:  Überschiebemuffe DN 400
  (oder gleichwertiger Art)

gew. Fabrikat: '....................................................'
Menge: 4,000 Stck

**3.4.170 Übergangsrohr - Formstück; DN 400/160**
Übergangsrohr aus Polypropylen nach DIN EN 1852, mit ange- formter Steckmuffe und fest eingelegtem Dichtring liefern und verlegen.
Passend zum gewählten Rohr.

Formstück für die fachgerechte Verbindung liefern und gemäß der DIN EN 1610 (unter Verwendung aller möglichen Baustoffe für die Leitungszone gemäß der DIN EN 1610) sowie der Verlegeanleitung des Herstellers verlegen, als Zulage.

Vergütet wird die Materiellieferung und der Mehraufwand für den Einbau des Formstückes.

Formstück:  Übergangangsrohr
Typ:  PP-Bogen
  oder gleichwertiger Art

DN/OD1:  DN 400
DN/OD2:  DN 160
Material:  Polypropylen (PP) / SN16

Hersteller/System:  POLOPLAST/POLO-ECO plus Premium 16
Fabrikat:  Übergangsrohr DN 400/160
  (oder gleichwertiger Art)

gew. Fabrikat: '....................................................'
Menge: 1,000 Stck

**3.4.180 Übergangsrohr - Formstück; DN 400/250**
Übergangsrohr aus Polypropylen nach DIN EN 1852, mit ange- formter Steckmuffe und fest eingelegtem Dichtring liefern und verlegen.
Passend zum gewählten Rohr.

Formstück für die fachgerechte Verbindung liefern und gemäß der DIN EN 1610 (unter Verwendung aller möglichen Baustoffe für die Leitungszone gemäß der DIN EN 1610) sowie der Verle-geanleitung des Herstellers verlegen, als Zulage.

Vergütet wird die Materiellieferung und der Mehraufwand für den Einbau des Formstückes.

Formstück:  Übergangangsrohr
Typ:  PP-Bogen
  oder gleichwertiger Art

DN/OD1:  DN 400
DN/OD2:  DN 250
Material:  Polypropylen (PP) / SN16

Hersteller/System:  POLOPLAST/POLO-ECO plus Premium 16
Fabrikat:  Übergangsrohr DN 300/200
  (oder gleichwertiger Art)

gew. Fabrikat: '....................................................'
Menge: 1,000 Stck

**3.4.190 Bogen - Formstück; DN 400**
Bogen aus Polypropylen nach DIN EN 1852, mit angeformter
Steckmuffe und fest eingelegtem Dichtring liefern und verlegen.
Passend zum gewählten Rohr.

Formstück für die fachgerechte Verbindung liefern und gemäß der DIN EN 1610 (unter Verwendung aller möglichen Baustoffe für die Leitungszone gemäß der DIN EN 1610) sowie der Verle-geanleitung des Herstellers verlegen, als Zulage.

Vergütet wird die Materiellieferung und der Mehraufwand für den Einbau des Formstückes.

Formstück:  Bogen
Typ:  PP-Bogen
  oder gleichwertiger Art

Durchgangsrohr:  DN 400
Material:  Polypropylen (PP) / SN16
Grad:  7.5°, 15°, 30°

Hersteller/System:  POLOPLAST/POLO-ECO plus Premium 16
Fabrikat:  PP-Bogen DN 400/xx°
  (oder gleichwertiger Art)

gew. Fabrikat: '....................................................'
Menge: 2,000 Stck

**3.4.200 Rohrkupplung - Formstück; DN 250**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610) sowie der Verle-geanleitung des Herstellers verlegen, als Zulage.

Vergütet wird die Materiellieferung und der Mehraufwand für den Einbau des Formstückes.

Formstück:  Rohrkupplung
Typ:  VPC 220
  oder gleichwertiger Art

Spannbereich:  220 bis 261 mm

Hersteller:  Funke Kunststoff GmbH
Fabrikat:  VPC-Rohrkupplung
  (oder gleichwertiger Art)

gew. Fabrikat: '....................................................'
Menge: 1,000 Stck

**3.4.210 Rohrkupplung - Formstück; DN 400**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610) sowie der Verle-geanleitung des Herstellers verlegen, als Zulage.

Vergütet wird die Materiellieferung und der Mehraufwand für den Einbau des Formstückes.

Formstück:  Rohrkupplung
Typ:  VPC 465
  oder gleichwertiger Art

Spannbereich:  395 bis 465 mm

Hersteller:  Funke Kunststoff GmbH
Fabrikat:  VPC-Rohrkupplung
  (oder gleichwertiger Art)

gew. Fabrikat: '....................................................'
Menge: 1,000 Stck

**3.4.220 Verschlußteller - Formstück; DN 400**
Formstück liefern, einbauen und ggf. wieder entfernen.

Vergütet wird die Materiallieferung und der Mehraufwand für den Einbau des Formstückes.

Formstück:  Verschlussteller
Durchgangsrohr:  DN 400
Material:  PE, Kunststoff
Menge: 2,000 Stck

*Hinweis: Einbindung / Anschlüsse*

**3.4.230 Leitungsanschluss bis DN 400 herstellen**
Neue Regenwasserleitung (Teilstück) an vorh. Leitung an- schließen, Anschluss dichten, Vergütet wird der Mehraufwand für das Herstellen des Anschlusses, einschl. eventueller Pass- und Übergangsstück.

Rohrleitung:  bis DN 400
Material:  PP / Stz.

- vorhandene Rohrleitung freilegen (Nennweite bis DN 300), Tiefe bis 3.50 m
- Anschlussformstück (Rohrkupplung) entsprechend  dem vor- handenem Material (Stz./PP) für gepl. Leitung (PP) fachge- recht einbauen (Lieferung des Formteils in extra Position)
Einzurechnen sind Suchschachtungen, Trennschnitte sowie sämtliche Erdarbeiten.

Ausführung in verkehrsarmer Zeit einschl. setzen einer Blase ggf. anfallendes Regenwasser zeitweilig überpumpen. Nur nach vorheriger Abstimmung und Festlegung mit Bauleitung aus- führen!
Menge: 2,000 Stck

**3.4.240 Schachtanschlüsse DN 400**
Rohrleitung an Schacht anschliessen, Anschluß dichten.
Vergütet wird der Mehraufwand für das Herstellen des An- schlußes gegenüber der bis zur Innenfläche des Schachtes durchgemessenen Rohrleitung.

Rohrleitung:  DN 400, PP, Stz., Beton
Schacht:  PP (bis 1500 mm)

Öffnung für Rohranschluß ist vorhanden.
Anschluß über Schachtanschlußstück und Gelenkstück.

einschl. eventueller Formstücke
-  Gelenkstücke / Passrohre für Kunststoffrohre nach DIN EN 1916 und DIN V 1201 Spitz / Muffe (Einlauf) mit Gleitdichtung "bauco"
-  Gelenkstücke / Passrohre für Kunststoffrohre nach DIN EN 1916 und DIN V 1201 Spitz / Muffe (Auslauf) mit Gleitdichtung "bauco"
Menge: 7,000 Stck

*Hinweis: DN 600*

*Hinweis: Rohre*

**3.4.250 Warnband liefern / verlegen**
Trassenwarnband aus Kunststoff 80 mm breit, Farbe blau, mit der Aufschrift "Achtung Abwasserleitung" mit eingearbeiteten Edelstahldrähten liefern und 30 cm über Rohrscheitel verlegen, einschl. Materiallieferung.
Menge: 4,000 m

**3.4.260 PP-Rohr; DN 600 liefern / verlegen**
Regenwasserkanalrohr als dreischichtiges, vollwandiges Ka- nalrohr aus mineralstoffverstärktem Polypropylen (PP-ML);  ha- logen- und bleifrei, mit angeformter Steckmuffe POLO-TC (TOP-CONNECT) Muffensystem mit fest eingelegtem Haltering aus PP-COMPOUND in der Farbe zinkgelb, sowie einem werk- seitig eingelegten, herausnehmbaren und reinigbaren Lippen- dichtring, System BL nach EN 681-1;
mittlerer Längenausdehnungskoeffizient: 0,04 mm/mK;
Rohrrauhigkeit: 0,01 mm;
geprüfte Abriebfestigkeit: 0,08 mm bei 200.000 Lastspielen nach Darmstädter Verfahren;
Dichtheit gegen hydrostatischen Druck von Außen bis 10 m Wassersäule, geeignet für den Einsatz in Wasserschutzzone II und III;
geprüft nach ATV-DVWK-A 142 2002-11 bis 5bar;
Nachweis der Wurzelfestigkeit nach DIN 4060_2016;

Farbe Deckschicht: opalweiß;

E-Modul (1N/mm² = 1 MPa):  Langzeit: > 850 MPa;
  Kurzzeit: > 3.200 MPa;

Rohrsteifigkeit SN 16 nach DIN EN ISO 9969, mit einseitig angeformter Steckmuffe einschließlich fest eingelegtem rotem Stützring

liefern und gemäß der DIN EN 1610 unter Verwendung aller möglichen Baustoffe für die Leitungszone gemäß der DIN EN 1610 sowie der Verlegeanleitung des Herstellers höhen- und fluchtge- recht in vorhandene Gräben verlegen.

Material:
Vollwandkanalrohr SN16 aus PP oder gleichwertiger Art
mit angeformter Steckmuffe und den dazugehörigen Dicht- ringen.

Nennweite:  DN 600
Baulänge:  6.00 / 3.00 / 1.00 m
Verlegetiefe:  bis 3.75 m

Aufmaß-Abrechnung:
Die Formstücke werden als Zulage zu den Rohrpositionen abgerechnet. Bei Rohrbogen wird die Länge in der Bogenachse gemessen. Verschnitt, Dichtringe, Gleitmittel, Reiniger und Kleber sind im Einzelpreis dieser Position einkalkuliert.

Hersteller/System:  POLOPLAST/POLO-ECO plus Premium 16
  (oder gleichwertiger Art)

gew. Fabrikat: '....................................................'
Menge: 4,000 m
Kostengruppe DIN 276 2018-12: 551

*Hinweis: Formstücke*

**3.4.270 BI-Adapter - Formstück; DN 600**
BI-Adapter zum kraftschlüssigen Verbinden von Abwasserroh-ren mit einem kreisrunden Innendurchmesser und beliebiger Außengeometrie, z. B. Betonrohr mit Fuß, Scheitelverstärkung, etc., mit außen kreisrunden Rohren.

bestehend aus:
Einer der Nennweite angepassten zylindrischen Innenhülse sowie einem beiliegenden Spreizkeil mit Nennweitengravur aus nicht rostendem Stahl und einem Dichtungselement aus EPDM, inklusive Schlagholz und Betongleitmittel, sowie einer VPC-Rohrkupplung liefern und nach Einbauanleitung verlegen.

Formstück für die fachgerechte Anbindung liefern und gemäß der DIN EN 1610 (unter Verwendung aller möglichen Baustoffe für die Leitungszone gemäß der DIN EN 1610) sowie der Verlegean- leitung des Herstellers verlegen, als Zulage.

Vergütet wird die Materiellieferung und der Mehraufwand für den Einbau des Formstückes.

Formstück:  BI-Adapter
Typ:  BIA600/690
  oder gleichwertiger Art

Spannbereich:  Innendurchmesser 600 ± 5 mm
  620 bis 690 mm
  (VPC690 inkl. Ausgleichsring)

Hersteller:  Funke Kunststoff GmbH
Fabrikat:  BI-Adapter, incl. VPC-Rohrkupplung
  (oder gleichwertiger Art)

gew. Fabrikat: '....................................................'
Menge: 1,000 Stck

*Hinweis: Einbindung / Anschlüsse*

**3.4.280 Leitungsanschluss DN 600 herstellen**
Neue Schmutzwasserleitung (Teilstück) an vorh. Leitung an- schließen, Anschluss dichten, Vergütet wird der Mehraufwand für das Herstellen des Anschlusses, einschl. eventueller Pass- und Übergangsstück.

Rohrleitung:  DN 600
Material:  PP / Stz. / B

- vorhandene Rohrleitung freilegen (Nennweite DN 200), Tiefe bis 4.50 m
- Anschlussformstück (Rohrkupplung) entsprechend  dem vor- handenem Material (Stz./PP) für gepl. Leitung (PP) fachge- recht einbauen (Lieferung des Formteils in extra Position)
Einzurechnen sind Suchschachtungen, Trennschnitte sowie sämtliche Erdarbeiten.

Ausführung in verkehrsarmer Zeit einschl. setzen einer Blase ggf. anfallendes Regenwasser zeitweilig überpumpen. Nur nach vorheriger Abstimmung und Festlegung mit Bauleitung aus- führen!
Menge: 1,000 Stck

**3.4.290 Schachtanschlüsse DN 600**
Rohrleitung an Schacht anschliessen, Anschluß dichten.
Vergütet wird der Mehraufwand für das Herstellen des An- schlußes gegenüber der bis zur Innenfläche des Schachtes durchgemessenen Rohrleitung.

Rohrleitung:  DN 600, PP, Stz., Beton
Schacht:  PP (bis 1500 mm)

Öffnung für Rohranschluß ist vorhanden.
Anschluß über Schachtanschlußstück und Gelenkstück.

einschl. eventueller Formstücke
-  Gelenkstücke / Passrohre für Kunststoffrohre nach DIN EN 1916 und DIN V 1201 Spitz / Muffe (Einlauf) mit Gleitdichtung "bauco"
-  Gelenkstücke / Passrohre für Kunststoffrohre nach DIN EN 1916 und DIN V 1201 Spitz / Muffe (Auslauf) mit Gleitdichtung "bauco"
Menge: 1,000 Stck

*Hinweis: Schächte*

**3.4.300 Kontrollschacht R1; DN 800 PP; T bis 2.26 m**
Kontroll- und Anschlussschacht im Regenwassersammler bis DN 400 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegerichtlinien des Herstellers einbauen inkl. aller Nebenarbeiten.

Schachtanschlüsse:  2x DN 400 PP (gem. Planung)

Inkl. werkseitiger eingeschweißter Muffe für Realisierung eines sohlgleichen Anschlusses.

Zuläufe:  180°  - DN/OD 400 PP (sohlgleich)

Einbautiefe (Fließsohle - GOK) in Meter: 2.26

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / I PP 1 B 080.40 aus PP
  (oder gleichwertiger Art)

gewähltes Fabrikat: '................................................'
Menge: 1,000 Stck

**3.4.310 Kontrollschacht R2; DN 800 PP; T bis 1.91 m**
Kontroll- und Anschlussschacht im Regenwassersammler bis DN 400 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegerichtlinien des Herstellers einbauen inkl. aller Nebenarbeiten.

Schachtanschlüsse:  2x DN 400 PP (gem. Planung)

Inkl. werkseitiger eingeschweißter Muffe für Realisierung eines sohlgleichen Anschlusses.

Zuläufe:  180°  - DN/OD 400 PP (sohlgleich)

Einbautiefe (Fließsohle - GOK) in Meter: 1.91

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / I PP 1 B 080.40 aus PP
  (oder gleichwertiger Art)

gewähltes Fabrikat: '................................................'
Menge: 1,000 Stck

**3.4.320 Kontrollschacht R3; DN 800 PP; T bis 2.61 m**
Kontroll- und Anschlussschacht im Regenwassersammler bis DN 400 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegerichtlinien des Herstellers einbauen inkl. aller Nebenarbeiten.

Schachtanschlüsse:  2x DN 400 PP (gem. Planung)

Inkl. werkseitiger eingeschweißter Muffe für Realisierung eines sohlgleichen Anschlusses.

Zuläufe:  182°  - DN/OD 400 PP (sohlgleich)

Einbautiefe (Fließsohle - GOK) in Meter: 2.61

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasser- dichtigkeit der Schächte zu übernehmen.
Für das Schachtbauwerk ist eine geprüfte Statik vorzulegen und dem AG zu übergeben. Der Preis für die Erarbeitung und Prüf- ung der Statik ist in den Einheitspreis dieser Position einzurech- nen. Abgenommen werden nur gereinigte Schächte, so dass alle Aufwendungen für einen Geräteeinsatz und das Spülwasser in dieser Position einzurechnen sind.

Ausbildung des Schachtes gem. Lageplan in der Anlage.

Hersteller/Typ:  ROMOLD / I PP 1 B 080.40 aus PP
  (oder gleichwertiger Art)

gewähltes Fabrikat: '................................................'
Menge: 1,000 Stck

**3.4.330 Kontrollschacht R4; DN 800 PP; T bis 2.42 m**
Kontroll- und Anschlussschacht im Regenwassersammler bis DN 300 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegerichtlinien des Herstellers einbauen inkl. aller Nebenarbeiten.

Schachtanschlüsse:  2x DN 300 PP (gem. Planung)

Inkl. werkseitiger eingeschweißter Muffe für Realisierung eines sohlgleichen Anschlusses.

Zuläufe:  123°  - DN/OD 300 PP (sohlgleich)

Einbautiefe (Fließsohle - GOK) in Meter: 2.42

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / I PP 1 BB 080.30 aus PP
  (oder gleichwertiger Art)

gewähltes Fabrikat: '................................................'
Menge: 1,000 Stck

**3.4.340 Kontrollschacht R5; DN 1000 PP; T bis 3.93 m**
Kontroll- und Anschlussschacht im Regenwassersammler bis DN 600 mit Schachtboden, Schachtringe und Schachtkonus aus Polypropylen einschließlich der Öffnungen für Einbindung der Rohre liefern und gemäß Planungsvorgabe setzen.

Einsteigschacht DN 1000 aus 100% Neumaterial, ohne Recyc- linganteile, sortenrein und ohne Schäumungszusätze. PE-Bo- denteil als halbkugelförmiger Rundboden, ohne Gerinne und ohne Berme ausgeführt, mit Standhilfe, Zu- und Ablaufstutzen zentrischradial am Rundboden eingeschweißt.
Der Ein- und Auslauf ist jeweils als Spitzende ausgebildet und entsprechend der ausgeschriebenen Rohrverbindung an die Rohrleitung anzuschließen. Boden und Schachtringe mit hori- zontalen Verstärkungsringen zur Auftriebssicherung.
Schachtringe und teilexzentrischer Konus aus polymeren Werk- stoffen, ausgeführt ohne Steigstufe, entsprechend den natio- nalen Sicherheitsvorschriften, triple safety seal (3-seitige Lip- pendichtung) nach EN 681-1 und DIN 4060 als Element- dichtung, alle Schachtbauteile mit gültiger allgemeiner bauauf- sichtlicher Zulassung inkl. Übereinstimmungszertifikat und Ü-Zeichen.

Betonauflagering zur Lastentkoppelung aus Stahlbeton C50/60 zur verschiebesicheren Aufnahme einer handelsüblichen Schachtabdeckung LW 625, Belastbarkeit SLW 60 bzw. Klasse D 400 nach EN 14802, liefern sowie höhen- und fluchtgerecht in vorhandene Gräben nach DIN EN 1610 und den Verlegerichtlinien des Herstellers einbauen inkl. aller Nebenarbeiten.

Schachtanschlüsse: 1x DN 600 PP (gem. Planung)
  1x DN 400 PP (gem. Planung)
  1x DN 300 PP (gem. Planung)
  1x DN 150 PP (gem. Planung)

Inkl. werkseitigem Dimensionswechsel und eingeschweißter Spitzenden für Realisierung eines außenliegenden Absturzes.

Zuläufe:  90°  - DN/OD 160 PP (Absturz 0.50 m)
  132°  - DN/OD 400 PP (sohlgleich)
  180°  - DN/OD 300 PP (Absturz 1.45 m)

Einbautiefe (Fließsohle - GOK) in Meter: 3.93

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / RB 100/100 IBS
  (oder gleichwertiger Art)

gew. Fabrikat: '................................................'
Menge: 1,000 Stck

**3.4.350 Kontrollschacht R6; DN 800 PP; T bis 1.89 m**
Kontroll- und Anschlussschacht im Regenwassersammler bis DN 300 mit Schachtboden, Schachtringe und Schachtkonus aus Polypropylen einschließlich der Öffnungen für Einbindung der Rohre liefern und gemäß Planungsvorgabe setzen.

Einsteigschacht DN 800 aus Polypropylen (PP), entsprech- end DIN EN 13598-2 und DIN EN 476, aus 100% Neumaterial, ohne Recyclinganteile, sortenrein, ohne Schäumungszusätze, auftriebssichere Ausführung, vollwandige Fertigteile mit außen- liegenden Rippen, Schachtringe und teilexzentrischer Konus ausgeführt ohne Steigstufen, entsprechend den nationalen Sicherheitsvorschriften, triple safety seal (3-seitige Lippendich- tung) nach EN 681-1 und DIN 4060 als Elementdichtung. Schachtboden mit verformungsstabiler, flacher Aufstandsebene; helles, inspektionsfreundliches Gerinne mit Standardgefälle 0,5%.

Anschluss:
Gerader Durchgang, Zulauf und Ablauf ausgeführt als Muffe für gelenkige Einbindung von an der Außenseite glatten Kunststoff- rohren, vertikal und horizontal abwinkelbar, Muffengeometrie muss den Anschluss von Rohren SN 16 ohne negativen Sohl- sprung ermöglichen, Bermenhöhe 1/1 D, helle, strukturierte, rutschhemmende Bermenfläche. Die Normkonformität gemäß EN 13598-2 ist durch deutschsprachige Zertifikate eines akkreditierten Prüfinstituts nachzuweisen.

Betonauflagering zur Lastentkoppelung aus Stahlbeton C50/60 zur verschiebesicheren Aufnahme einer handelsüblichen Schachtabdeckung LW 625, Belastbarkeit SLW 60 bzw. Klasse D 400 nach EN 124, liefern sowie höhen- und fluchtgerecht in vorhandene Gräben nach DIN EN 1610 und den Verlegerichtlinien des Herstellers einbauen inkl. aller Nebenarbeiten.

Schachtanschlüsse:  1x DN 300 PP (gem. Planung)
  1x DN 150 PP (gem. Planung)

Inkl. werkseitiger eingeschweißter Muffe für Realisierung eines sohlgleichen Anschlusses.

Zuläufe:  180°  - DN/OD 160 PP (sohlgleich)

Einbautiefe (Fließsohle - GOK) in Meter: 1.91

Schachtabdeckung und Anschluss der Rohrleitung werden ge- sondert vergütet, einschl. Hebegeräteeinsatz und aller Neben- leistungen.

Auflager
Vor dem Einbau des Schachtunterteiles  ist ein Planum mit einer Sauberkeitsschicht aus 10 cm Kies-Sand bzw. bei nicht ver- dichtungsfähigem Boden mit Beton C 12/15 nach DIN 1045 her- zustellen und in den Einheitspreis dieser Position einzurechnen.
Die Schächte sind grundsätzlich auftriebssicher zu gestalten.

Steigeisen
Schachtausführung ohne Steigeisen,

Ausführung
Zu- und Ablauf sind entsprechend den Rohrmuffen herzustellen, so dass die Rohrverbindungen dicht hergestellt werden können.
Der Schacht ist grundsätzlich mit einer Auftriebssicherung (ein- schließlich Nachweis) entsprechend dem angetroffenem Grund- wasserstand auszurüsten, sowie komplett wasserdruckdicht herzustellen.
Zum Leistungsumfang gehören sämtliche Materiallieferungen und Nebenarbeiten. Der AN hat die Garantie für die absolute Wasserdichtigkeit der Schächte zu übernehmen.
Für das Schachtbauwerk ist eine geprüfte Statik vorzulegen und dem AG zu übergeben. Der Preis für die Erarbeitung und Prüf- ung der Statik ist in den Einheitspreis dieser Position einzurech- nen. Abgenommen werden nur gereinigte Schächte, so dass alle Aufwendungen für einen Geräteeinsatz und das Spülwasser in dieser Position einzurechnen sind.

Ausbildung des Schachtes gem. Lageplan in der Anlage.

Hersteller/Typ:  ROMOLD / I PP 1 B 080.40 aus PP
  (oder gleichwertiger Art)

gewähltes Fabrikat: '................................................'
Menge: 1,000 Stck

**3.4.360 Abgewinkeltes Sohlgerinne**
Zulage zu Schachtpositionen für abgewinkeltes Sohlgerinne.
Menge: 3,000 Stck

**3.4.370 Sohlgerinne mit mehreren Zuläufen**
Zulage zu Schachtpositionen mit mehreren Zuläufen.
Menge: 1,000 Stck

**3.4.380 Absturz (innen) herstellen; bis 0.50 m**
Absturz innerhalb des Schachtes (gemäß ATV 241) herstellen.
Absturzhöhe:  0.0 - 0.5 m

Schacht Nr.:  R5
Menge: 1,000 Stck

**3.4.390 Absturz (außen) herstellen 1.0 - 1.75 m; DN 300**
Untersturz-/ Absturz außerhalb der Schächte gem. ATV-Arbeits-blatt / A-241 bzw. entsprechend Regelwerk des Zweckver-bandes herstellen.

Absturzhöhe:  0.5 - 1.75 m

Schacht Nr.:  R5

Rohr:  DN 300, Kunststoff

Material:  Bögen-45° (4 Stck),
  Paßstücke (gerades, auf Länge gepaßtes Rohr, bis 3 Stck)
Verbindung:  Muffe / angepaßte Manschette als gesich- erte Verbindung / Dichtheit .
Statik-Erfordernis:  Widerlager / Aufständerung zum umliegen- dem Erdreich, sowie Rohrsockel in C 20/25 herstellen.
Incl. aller Erd-, Schalungs-, Montage- und Nebenarbeiten.
Menge: 1,000 Stck
Kostengruppe DIN 276 2018-12: 551

**3.4.400 Schachtabdeckung liefern / setzen**
Schachtabdeckung liefern und höhengerecht auf die Beton- konen der Kontrollschächte aufsetzen, einschl. Dichten der Fugen.
Beschreibung:  MeierGuss Schachtabdeckung Klasse D400
  Standard PLUS

Entsprechend DIN EN 124-2, DIN 1229, DIN 19572 und den UVV-Vorschriften, KIWA geprüft und gemäß den Anforderungen der Gütesicherung nach RAL-GZ 692

Beton-Guss-Rahmen mit durchgängiger Gussschürze, lichte Weite 610mm, rund, Rahmenhöhe 160mm

Im Rahmen integrierte unlösbar verbundene Aufnahmebuchse MEISTEP für eine runde Haltestange (Einstiegshilfe) mit einem Durchmesser von 38mm, mit austauschbarer dämpfender Einlage MEIPREN

Beton-Guss-Deckel, rund, ohne Ventilation, mit austauschbarer dämpfender Einlage MEIPREN, mit seitlicher Einlage MEISI- LENCE im Deckel zur horizontalen Dämpfung des Deckels im Rahmen

MeierGuss Schachtabdeckung Klasse D400 Standard PLUS oder gleichwertiger Art liefern und gemäß den Herstellervor- schriften einbauen.

Gewicht: 179,5 kg

Hinweis:
Schachtabdeckung m. Rahmenbeschriftung "Regenwasser" liefern.

gewähltes Fabrikat: '....................................................'
Menge: 6,000 Stck
Kostengruppe DIN 276 2018-12: 551

**3.4.410 Schachtabdeckung anpassen (ziehen)**
Schachtabdeckung freilegen und nach Bauablauf Zug um Zug an die neue planmäßige Höhe anpassen. Aufbrucharbeiten zum Freilegen der Schachtabdeckung ausführen.
Ausbauen sowie ggf. Liefern und Einbauen vonSchachtteilen sind einzurechnen und werden nicht gesondert vergütet.
Fläche aus Asphalt.
Schachtabdeckung höher setzen bis 15 cm.
Fuge mit Mörtel MG III nach DIN 1053 unter Verwendung von mindestens 3 Distanzstücken entsprechender Festigkeit füllen. Füllung glattstreichen.

Fuge zwischen Rahmen und Asphaltdecke mit heiß zu ver-arbeitendem bitumenhaltigen Fugenvergußmasse gemäß ZTV Fug-StB, Teil 1 vergießen.
Menge: 6,000 Stck

**3.4.420 Schmutzfänger einbauen**
Schmutzfänger (schwere Ausführung) gemäß DIN 1221, mind. 8 kg Gewicht, verzinkt, Kennmaß 600, mit Kreuzstangen frei Verwendungsstelle liefern und in die Schächte einhängen.
Menge: 6,000 Stck

#### Abschnitt 3.5 Prüfungen / Dokumentation

*Hinweis: DN 300*

**3.5.10 RW-Kanal reinigen; DN 300**
Entwässerungskanal/ -leitung, einschl. der Schächte vor Abnah- me / Befahrung der Anlage im Hochdruckverfahren reinigen.
Zum Leistungsumfang gehört das Vorhalten der Geräte, sowie die Lieferung des erforderlichen Spülwassers.
Diese Position wird nur 1 mal vergütet.
Erforderliche Lieferungen von Wasser für Spülungen u. a. sind durch den AN eigenständig bei  dem Versorger  zu beantragen  bzw. es sind Bauwasseranschlüsse herzustellen.

Ausführung für neu verlegte Regenwassersammelleitung, nach besonderer Anordnung des AG.

Material:  DN 300, Kunststoff

Anfallende Stoffe werden Eigentum des AN und sind einer Wie- derverwertung nach Wahl des AN zuzuführen bzw. bei Nicht- eignung vorschriftsmäßig zu entsorgen.

Ausführung für gesamte Regenwassersammelleitung, nach besonderer Anordnung des AG (in Teillängen).
Menge: 15,000 m
Kostengruppe DIN 276 2018-12: 551

**3.5.20 Druckprobe Sammelleitung; DN 300**
Druckprobe der Sammelleitung (Dichtigkeitsnachweis) nach DIN EN 1610 mit dem Medium Wasser durchführen und von der Bauleitung abnehmen lassen, einschl. Vorhalten und an- schließende Entsorgung des Füllstoffes, des Abdrückgerätes, Beschaffung und Abbau des Druckmessers.

Vorzulegen ist ein Prüfprotokoll. Die Durchführung der Arbeiten darf nur durch (für Dichtigkeitsprüfungen) zugelassene Firmen erfolgen und ist drei Tage vorher beim AG anzuzeigen.
Beurkundung des Unternehmens nach RAL-GZ 961 für RAL-Gütezeichen I, R, D oder Fremdüberwachung durch den Güte- schutz Kanalbau für die betreffenden Leistungsbereiche.

Prüfprotokolle sind der Bauleitung zu übergeben.
Für die Endabnahme ist die Leitung nach dem Verfüllen zu prü- fen.
Prüfung in Teilabschnitten.
Menge: 15,000 m
Kostengruppe DIN 276 2018-12: 551

**3.5.30 TV-Inspektion (Hauptleitung); DN 300**
TV-Inspektion der Rohrleitungen (RW-Sammelleitung) nach Lei- stungsvorgaben des AG einschließlich Deformationsmessung

Gedrucktes Protokoll mit Angaben Rohrmaterial, Durchmesser, Haltungslänge, Einmessung der Zuläufe und Abzweiger, Gefälle sowie den festgestellten Mängeln, an den AN übergeben (Hal- tungsgrafik).

Bei Bilddokumentation mit Fotografien sind Datum, Bildnummer, Rohrdurchmesser, Stationierung in das Foto einzublenden.

Zu untersuchen sind neu hergstellte Entwässerungsanlagen nach Fertigstellung der Arbeiten. Ggf. erforderliche Reinigung wird nicht extra vergütet, ist einzurechnen. Untersuchung mit Color-Kamera.
Bilddokumentation mit farbigen Fotografien von Schadstellen herstellen, Fotografien werden nicht gesondert vergütet.
Für die Bilddokumentation ist von der Kanalrohruntersuchung eine Aufzeichnung auf Datenträger (CD) zu fertigen.

Vollständiges Protokoll und Datenträger in 2-facher Ausfertigung an den AG übergeben.
Eventuell vorhandene Schadstellen in den neuen Entwässer- ungskanälen sind nach Beseitigung erneut mit TV-Inspektion zu überprüfen und Bilder von den beseitigten Schadstellen anzu- fertigen. Anfallende Kosten werden nicht vergütet.
Inspektion in Teilabschnitten.
Menge: 15,000 m
Kostengruppe DIN 276 2018-12: 551

*Hinweis: DN 400*

**3.5.40 RW-Kanal reinigen; DN 400**
Entwässerungskanal/ -leitung, einschl. der Schächte vor Abnah- me / Befahrung der Anlage im Hochdruckverfahren reinigen.
Zum Leistungsumfang gehört das Vorhalten der Geräte, sowie die Lieferung des erforderlichen Spülwassers.
Diese Position wird nur 1 mal vergütet.
Erforderliche Lieferungen von Wasser für Spülungen u. a. sind durch den AN eigenständig bei  dem Versorger  zu beantragen  bzw. es sind Bauwasseranschlüsse herzustellen.

Ausführung für neu verlegte Regenwassersammelleitung, nach besonderer Anordnung des AG.

Material:  DN 400, Kunststoff

Anfallende Stoffe werden Eigentum des AN und sind einer Wie- derverwertung nach Wahl des AN zuzuführen bzw. bei Nicht- eignung vorschriftsmäßig zu entsorgen.

Ausführung für gesamte Regenwassersammelleitung, nach besonderer Anordnung des AG (in Teillängen).
Menge: 180,000 m
Kostengruppe DIN 276 2018-12: 551

**3.5.50 Druckprobe Sammelleitung; DN 400**
Druckprobe der Sammelleitung (Dichtigkeitsnachweis) nach DIN EN 1610 mit dem Medium Wasser durchführen und von der Bauleitung abnehmen lassen, einschl. Vorhalten und an- schließende Entsorgung des Füllstoffes, des Abdrückgerätes, Beschaffung und Abbau des Druckmessers.

Vorzulegen ist ein Prüfprotokoll. Die Durchführung der Arbeiten darf nur durch (für Dichtigkeitsprüfungen) zugelassene Firmen erfolgen und ist drei Tage vorher beim AG anzuzeigen.
Beurkundung des Unternehmens nach RAL-GZ 961 für RAL-Gütezeichen I, R, D oder Fremdüberwachung durch den Güte- schutz Kanalbau für die betreffenden Leistungsbereiche.

Prüfprotokolle sind der Bauleitung zu übergeben.
Für die Endabnahme ist die Leitung nach dem Verfüllen zu prü- fen.
Prüfung in Teilabschnitten.
Menge: 180,000 m
Kostengruppe DIN 276 2018-12: 551

**3.5.60 TV-Inspektion (Hauptleitung); DN 400**
TV-Inspektion der Rohrleitungen (RW-Sammelleitung) nach Lei- stungsvorgaben des AG einschließlich Deformationsmessung

Gedrucktes Protokoll mit Angaben Rohrmaterial, Durchmesser, Haltungslänge, Einmessung der Zuläufe und Abzweiger, Gefälle sowie den festgestellten Mängeln, an den AN übergeben (Hal- tungsgrafik).

Bei Bilddokumentation mit Fotografien sind Datum, Bildnummer, Rohrdurchmesser, Stationierung in das Foto einzublenden.

Zu untersuchen sind neu hergstellte Entwässerungsanlagen nach Fertigstellung der Arbeiten. Ggf. erforderliche Reinigung wird nicht extra vergütet, ist einzurechnen. Untersuchung mit Color-Kamera.
Bilddokumentation mit farbigen Fotografien von Schadstellen herstellen, Fotografien werden nicht gesondert vergütet.
Für die Bilddokumentation ist von der Kanalrohruntersuchung eine Aufzeichnung auf Datenträger (CD) zu fertigen.

Vollständiges Protokoll und Datenträger in 2-facher Ausfertigung an den AG übergeben.
Eventuell vorhandene Schadstellen in den neuen Entwässer- ungskanälen sind nach Beseitigung erneut mit TV-Inspektion zu überprüfen und Bilder von den beseitigten Schadstellen anzu- fertigen. Anfallende Kosten werden nicht vergütet.
Inspektion in Teilabschnitten.
Menge: 180,000 m
Kostengruppe DIN 276 2018-12: 551

*Hinweis: DN 600*

**3.5.70 RW-Kanal reinigen; DN 600**
Entwässerungskanal/ -leitung, einschl. der Schächte vor Abnah- me / Befahrung der Anlage im Hochdruckverfahren reinigen.
Zum Leistungsumfang gehört das Vorhalten der Geräte, sowie die Lieferung des erforderlichen Spülwassers.
Diese Position wird nur 1 mal vergütet.
Erforderliche Lieferungen von Wasser für Spülungen u. a. sind durch den AN eigenständig bei  dem Versorger  zu beantragen  bzw. es sind Bauwasseranschlüsse herzustellen.

Ausführung für neu verlegte Regenwassersammelleitung, nach besonderer Anordnung des AG.

Material:  DN 600, Kunststoff

Anfallende Stoffe werden Eigentum des AN und sind einer Wie- derverwertung nach Wahl des AN zuzuführen bzw. bei Nicht- eignung vorschriftsmäßig zu entsorgen.

Ausführung für gesamte Regenwassersammelleitung, nach besonderer Anordnung des AG (in Teillängen).
Menge: 4,000 m
Kostengruppe DIN 276 2018-12: 551

**3.5.80 Druckprobe Sammelleitung; DN 600**
Druckprobe der Sammelleitung (Dichtigkeitsnachweis) nach DIN EN 1610 mit dem Medium Wasser durchführen und von der Bauleitung abnehmen lassen, einschl. Vorhalten und an- schließende Entsorgung des Füllstoffes, des Abdrückgerätes, Beschaffung und Abbau des Druckmessers.

Vorzulegen ist ein Prüfprotokoll. Die Durchführung der Arbeiten darf nur durch (für Dichtigkeitsprüfungen) zugelassene Firmen erfolgen und ist drei Tage vorher beim AG anzuzeigen.
Beurkundung des Unternehmens nach RAL-GZ 961 für RAL-Gütezeichen I, R, D oder Fremdüberwachung durch den Güte- schutz Kanalbau für die betreffenden Leistungsbereiche.

Prüfprotokolle sind der Bauleitung zu übergeben.
Für die Endabnahme ist die Leitung nach dem Verfüllen zu prü- fen.
Prüfung in Teilabschnitten.
Menge: 4,000 m
Kostengruppe DIN 276 2018-12: 551

**3.5.90 TV-Inspektion (Hauptleitung); DN 600**
TV-Inspektion der Rohrleitungen (RW-Sammelleitung) nach Lei- stungsvorgaben des AG einschließlich Deformationsmessung

Gedrucktes Protokoll mit Angaben Rohrmaterial, Durchmesser, Haltungslänge, Einmessung der Zuläufe und Abzweiger, Gefälle sowie den festgestellten Mängeln, an den AN übergeben (Hal- tungsgrafik).

Bei Bilddokumentation mit Fotografien sind Datum, Bildnummer, Rohrdurchmesser, Stationierung in das Foto einzublenden.

Zu untersuchen sind neu hergstellte Entwässerungsanlagen nach Fertigstellung der Arbeiten. Ggf. erforderliche Reinigung wird nicht extra vergütet, ist einzurechnen. Untersuchung mit Color-Kamera.
Bilddokumentation mit farbigen Fotografien von Schadstellen herstellen, Fotografien werden nicht gesondert vergütet.
Für die Bilddokumentation ist von der Kanalrohruntersuchung eine Aufzeichnung auf Datenträger (CD) zu fertigen.

Vollständiges Protokoll und Datenträger in 2-facher Ausfertigung an den AG übergeben.
Eventuell vorhandene Schadstellen in den neuen Entwässer- ungskanälen sind nach Beseitigung erneut mit TV-Inspektion zu überprüfen und Bilder von den beseitigten Schadstellen anzu- fertigen. Anfallende Kosten werden nicht vergütet.
Inspektion in Teilabschnitten.
Menge: 4,000 m
Kostengruppe DIN 276 2018-12: 551

*Hinweis: Schächte*

**3.5.100 Druckprobe für Schächte herstellen**
Druckprobe für Schächte (Dichtigkeitsnachweis) nach DIN EN 1610 durchführen und von der Bauleitung abnehmen lassen einschl. Vorhalten und anschließende Entsorgung des Füllstoffes, des Abdrückgerätes, Beschaffung und Abbau des Druckmessers.
Das Prüfverfahren hat mit dem Medium Wasser zu erfolgen. Vorzulegen ist ein Prüfprotokoll. Die Durchführung der Arbeiten darf nur durch (für Dichtigkeitsprüfungen) zugelassene Firmen erfolgen und ist drei Tage vorher beim AG anzuzeigen.

Prüfprotokolle sind der Bauleitung zu übergeben.
Für die Endabnahme ist die Leitung nach dem Verfüllen zu prü- fen.
Menge: 6,000 Stck
Kostengruppe DIN 276 2018-12: 551

**3.5.110 TV-Inspektion (Schächte)**
TV-Inspektion der Schachtbauwerke (RW-Sammelleitung) nach Leistungsvorgaben des AG

Vollständiges Protokoll und Datenträger in 2-facher Ausfertigung an den AG übergeben.
Eventuell vorhandene Schadstellen in den neuen Entwässer- ungskanälen sind nach Beseitigung erneut mit TV-Inspektion zu überprüfen und Bilder von den beseitigten Schadstellen anzu- fertigen. Anfallende Kosten werden nicht vergütet.
Menge: 6,000 Stck
Kostengruppe DIN 276 2018-12: 551

**3.5.120 Zusätzliche Koordinierung**
*** Pauschalposition
Leitung und Einbauten (Muffen usw.) anhand der örtlichen (bau- lichen) Gegebenheiten und der Zeichnungsunterlagen (Lage- plan Regenwasser) in der Bauphase vor Ort einmessen in Abstimmung mit dem Auftraggeber sowie der örtlichen Bau- leitung.

Lagemäßige Aufnahme der HAL einschliesslich der Lieferung der Aufmaßskizzen mit Fotos der Einbauteile.
Erstellung der Hausanschlussskizze nach GW 128.

Die Aufmaße stellen die Basis für die Abrechnung
Menge: 1,000 psch
Kostengruppe DIN 276 2018-12: 551

#### Abschnitt 3.6 Örtliche Anlagen / Besonderheiten

**3.6.10 Überbauen vorh. Rohrleitungen**
Vorhandene Leitungen überbauen und mittels Betonzwischen- lager sichern (C 20/25 ). Incl. aller Erd-und Nebenarbeiten.
Je Stck 10 m, einschl. Geogitter + Vließ zur Lastverteilung mit 30 % Überlappung verlegen.

Die Leistungen sind durch Fotos und Aufmaß zu dokumentieren und einzumessen.
Ausführung nach Anweisung der Bauleitung.
Menge: 3,000 Stck

**3.6.20 Untertunnelung herstellen**
Untertunnelung (Länge bis 5 m) von Einfriedigungsmauern / Stützwänden / Leitungen und dergleichen mehr für Schmutz- wasserentsorgungsleitung bis DN 400 mit entsprechender Ab- fangung bis 3.50 m Tiefe herstellen, einschl. Aushub der Start- und Zielbaugrube.

Der Zwischenraum ist anschließend zu verschlämmen.

Die Untertunnelungen sind durch Fotos und Aufmaß zu doku- mentieren und einzumessen.
Ausführung nach Anweisung der Bauleitung.
Menge: 3,000 Stck

**3.6.30 Schachtabdeckung anpassen (ziehen)**
Schachtabdeckung freilegen und nach Bauablauf Zug um Zug an die neue planmäßige Höhe anpassen. Aufbrucharbeiten zum Freilegen der Schachtabdeckung ausführen.
Ausbauen sowie ggf. Liefern und Einbauen vonSchachtteilen sind einzurechnen und werden nicht gesondert vergütet.
Fläche aus Asphalt.
Schachtabdeckung höher setzen bis 15 cm.
Fuge mit Mörtel MG III nach DIN 1053 unter Verwendung von mindestens 3 Distanzstücken entsprechender Festigkeit füllen. Füllung glattstreichen.

Fuge zwischen Rahmen und Asphaltdecke mit heiß zu ver-arbeitendem bitumenhaltigen Fugenvergußmasse gemäß ZTV Fug-StB, Teil 1 vergießen.
Menge: 6,000 Stck

### Bereich 4 RW - Grundstücksanschlüsse

*Hinweis: Hinweis*
Die folgenden ausgeschriebenen Leistungen sind anteilig für die Herstellung der neuen Regenwasseranschlussleitungen zu kal- kulieren.

#### Abschnitt 4.1 Abräumungsarbeiten

**4.1.10 Zäune aufnehmen, verschiedenster Art**
Zäune verschiedener Art und Höhe einschl. Tore und Funda- mentbeton aufnehmen, Wiederverwendbares Zaunmaterial säubern und zum Lagerplatz nach Unterlagen des AG fördern, abladen und dort aufstapeln, nicht verwendbares Material von der Baustelle entfernen und einer Wiederverwertung nach Wahl des AN zuführen bzw. bei Nichteignung vorschrifts- mäßig entsorgen.

Zum Leistungsumfang gehört das Verfüllen nachbleibender Baugruben. Pfostenlöcher entsprechend der sie umgebenden Fläche schließen. Materiallieferung ist einzurechnen.

Art:  Felderzaun, Maschendrahtzaun, Jägerzaun, Stabgitterzaun usw., einschl. Toranlage,
Höhe:  über 1.00 bis 2.00 m
Pfosten:  aus Stahl, Beton, Mauerwerk, Holz usw.
Pfostenabsta.:  über 1.50 bis 5.00 m
Pfosten mit Einzelfundament aus Beton,
  Durchmesser: bis 30 cm
  Tiefe: bis 80 cm

Türen und Tore mit beidseitigen Pfosten aufnehmen.

Abrechnung erfolgt nach Aufmaß.

Ausführung der Leistung bei Erfordernis in Abstimmung mit dem AG und der Bauleitung!
Menge: 10,000 m

**4.1.20 Zäune wieder herstellen**
Zäune verschiedener Art und Größe nach Abschluss der Bau- arbeiten wieder errichten in Anpassung an die neu geplante Baumaßnahme, einschl. Pfosten- oder Streifenfundamente nach statischem Erfordernis.
Zaun mit den vom AN aufgenommenen wiederverwendbaren Stoffen wiederherstellen. Erdarbeiten werden nicht gesondert berechnet.
Zaun lagert auf dem Lagerplatz nach Unterlagen des AG, Baugrubenverfüllung. Abgängiges Material von Aufnahme ist zu ersetzen.
Überschüssiger Boden geht in Eigentum des AN über und wird beseitigt.

Art:  Felderzaun, Maschendrahtzaun, Jägerzaun, Stabgitterzaun usw., einschl. Toranlage,
Höhe:  über 1.00 bis 2.00 m
Pfosten:  aus Stahl, Beton, Mauerwerk, Holz usw.
Pfostenabsta.:  über 1.50 bis 5.00 m
Pfosten mit Einzelfundament aus Beton C 12/15,
  Durchmesser:  bis 30 cm
  Tiefe:  bis 80 cm

Zaun enthält Tore mit beidseitigen Pfosten.
Menge: 10,000 m

**4.1.30 Unrat, nicht wiederverwendbare Materialien**
Unrat, nicht wiederverwendbare Materialien wie z.B. Metalteile, Betonbruch, Steine, Kunststoff, Rohrmaterialien, (unbrauch- bar) freilegen, aufnehmen, sortieren.
Gut von der Baustelle entfernen und einer Wiederverwertung nach Wahl des AN zuführen bzw. bei Nichteignung vorschrifts- mäßig entsorgen.
Abgerechnet wird nach Aufmass fester Masse.
Menge: 4,000 m³

**4.1.40 Fundamente abbrechen / entsorgen**
Fundamentsockel, Treppen-, Stufen-, Fahnenmast-, Lampen- bzw. Werbeschildfundamente im Bereich der Baumaßnahme einschl. Fundamentbeton aufnehmen und fachgerecht entsor- gen.

Material aus Beton ca. 1.50 x 2.00 x 1.00 m abbrechen. Das anfallende Material  einer Wiederverwertung nach Wahl des AN zuführen bzw. bei Nichteignung vorschriftsmäßig entsorgen.
Die Abbruchgruben sind mit verdichtungsfähigem Boden zu verfüllen und zu verdichten.
Verdichtungsfähigen Boden liefern ist einzukalkulieren.
In die Position sind alle erforderlichen Materialien und Neben- leistungen einzurechnen. Abrechnung erfolgt nach Aufmass.

Ausführung der Leistung bei Erfordernis in Abstimmung mit AG und Bauleitung!
Menge: 4,000 m³

#### Abschnitt 4.2 Abbrucharbeiten

*Hinweis: Demontage und Entsorgung von Regenwasserentsorgungsleitungen*
Demontage und Entsorgung ausser Betrieb genommener Lei- tungsabschnitte. Trennung der Leitungsabschnitte und Kürzung auf die für den Abtransport erforderliche Länge sind einzurech- nen.
Abbruchmaterial geht in Eigentum des AN über und ist fach- gerecht zu entsorgen.

**4.2.10 Trennungen bis DN 150**
Trennungen der einzubindenen Leitungen. B, AZ, ET, PE bis DN 150.
Trennung nach Wahl des AN, Ausführung muss für den Über- gang an das neu zu verlegende Rohrsystem geeignet sein.
Menge: 30,000 Stck

**4.2.20 Anschlussleitung bis DN 150 ausbauen / beseitigen**
Entwässerungsrohrleitung (RW-Anschlussleitung) im Zuge des Baugeschehens aufnehmen und entsorgen.
Erdarbeiten in der Leitungszone in Boden der Klassen 3 bis 5 ausführen.
Das Ausbauen von Schächten wird gesondert vergütet.

Einzurechnen sind alle erforderlichen Leistungen wie:
Erdarbeiten, Rohrmaterial, Formstücke, Verbindungselemente, sowie Erschwernisse durch andere Medien und Anlagen.

Dimmesion:  bis DN 150
Material:  Steinzeug, Beton, Kunststoff, Ton
Ausbautiefe:  bis UK Rohr bzw. UK Auflager
  über 0.50 bis 5.50 m
Sämtliche Stoffe und Aushub  einer Wiederverwertung nach Wahl des AN zuführen bzw. bei Nichteignung vorschriftsmäßig entsorgen.
in Teillängen,

Das System ist ordnungsgemäß zu verschließen und bei Erf- ordernis ist bis zur Umbindung mittels Pumpanlage (gesteuerte Schaltung) überzupumpen und so lange in Betrieb zu halten, bis der neue Anschluss an den erneuerten Schacht/Leitung vorgenommen ist. Dies gilt auch für Baustillstandszeiten.
Menge: 300,000 m

#### Abschnitt 4.3 Mineralbodenarbeiten

*Hinweis: Hinweis*
Die ausgeschriebenen Leistungen der Mineralbodenarbeiten beinhalten einen prozentualen Anteil Handschachtung von 100%.

**4.3.10 Baugrube für GA-Schacht / Einbindung herstellen**
Baugrube für den Bau geplanter Grundstücksanschlussschä- chte und Einbindungen der Regenwasserwasserleitung mit Verbau gemäß DIN EN 1610 herstellen und unterhalten.
Mehraushub für die Anbindung der Zu- und Abläufe sind einzurechnen.

Bodenklasse nach DIN 18300: 3 - 5

Tiefen:  bis 2.00 m unter Oberkante Gelände bzw. Straßenplanum
Art:  Grundstücksanschlussschacht / Einbindung
Durchmesser:  bis DN 400

Aushuberdstoff wird zum Verfüllen nicht verwendet.

Boden profilgerecht abtragen, laden, fördern zur Lagerfläche transportieren und zur Wiederverwendung in Haufwerken (bis 500 m³) abladen und lagern.
max. Transportentfernung 500m,
Anlegen von Haufwerken gemäß Haufwerkszuordnung (siehe Gewerk 02) mit je 500 m³ Volumen zur Deklarationsanalytik.

Lagenweise Baugrubenwiederverfüllung einschl. Herstellen einer tragfähigen baugrubensohle mit frei Einbaustelle gelie- ferten, verdichtungsfähigen und steinfreien Füllboden, einschl. der Baugrubenverdichtung Dpr= 97%. (Erdstofflieferung wird in einer gesonderten Position vergütet). Nach Versetzen der Schächte ist der Boden unter gleichzeitiger Entfernung des Verbaues in Lagen von 30 cm zu verfüllen und gut zu ver- dichten. Bei Gefährdung angrenzender Gebäude durch die Verdichtung sind Lagen kleiner 30 cm einzubauen und mit kleinerem Verdichtungsgerät zu verdichten. Die Verdichtung hat gleichmäßig zu erfolgen.

Die Schachtbettungbettung ist nach der ZTVE-StB 94/97 auszubilden, so dass keine unzulässigen Längsbiegungen sowie punkt- und linienförmige Auflagerungen auftreten.
Vor dem Versetzen der Schächte ist eine 15 cm dicke Sau- berkeitsschicht aus Splitt 2/8 bzw. Kiessand (Korngröße 0 / 5; steinfrei, Größtkorn < 20 mm) einzubauen.
Mehreinbau im Bereich der Formteile und Arbeitsräume für Rohrverbindungen ist einzurechenen.

Behinderung durch vorh. Ver- und Entsorgungsleitungen (längs und quer), wie auch Kabel und  Verbau (soweit erfor- derlich) sind in den Einheitspreis mit einzurechnen.

Die Abrechnung dieser Position erfolgt pro Stück.
Menge: 30,000 Stck

**4.3.20 Rohrgraben bis DN 150 herstellen / verfüllen; T bis 2.00 m**
Rohrgraben für den Bau der RW-Anschlussleitung, einschl. Kopflöcher für Abzweiger / GA-Leitung, mit "beidseitigem Ver- bau" gemäß DIN EN 1610, haltungsweise herstellen und unter- halten (in Teillängen).

Mehraushub für Baugruben für die Rohrgrabenverbreiterungen der Anbindung der Hausanschlussleitungen sind einzurechnen.

Bodenklasse nach DIN 18300: 3 - 5

Verlegetiefen:  bis 2.00 m unter Straßenplanum
(Die Grabentiefe wird berechnet ab UK Straßenaufbruch bis UK Auflager der Rohrleitung.)

Breite der Grabensohle:
gemäß DIN EN 1610 für Rohrnennweiten bis DN 150

Aushuberdstoff wird zum Verfüllen nicht verwendet.

Boden profilgerecht abtragen, laden, fördern zur Lagerfläche transportieren und zur Wiederverwendung in Haufwerken (bis 500 m³) abladen und lagern.
max. Transportentfernung 500m,
Anlegen von Haufwerken gemäß Haufwerkszuordnung (siehe Gewerk 02) mit je 500 m³ Volumen zur Deklarationsanalytik.

Die Rohrgrabensohle ist im angegebenen Gefälle genau ein- zutafeln, auszugleichen und abzustampfen.

Lagenweise Rohrgrabenwiederverfüllung (gemäß DIN EN 1610) einschl. Herstellen des Rohrbettes mit frei Einbaustelle gelie- ferten, verdichtungsfähigen und steinfreien Füllboden, einschl. der Rohrgrabenverdichtung Dpr= 100 %. (Erdstoff lieferung wird in einer gesonderten Position vergütet).

Nach Verlegen der Rohre ist der Boden unter gleichzeitiger Ent- fernung des Verbaues in Lagen von 30 cm zu verfüllen und gut zu verdichten. Bei Gefährdung angrenzender Gebäude durch die Verdichtung sind Lagen kleiner 30 cm einzubauen und mit kleinerem Verdichtungsgerät zu verdichten. Ab 50 cm über Rohrscheitel ist die Verdichtung maschinell durchzuführen. Die Verdichtung hat gleichmäßig zu erfolgen von der Grabenwand zur Rohrmitte hin.

Die Hinweise des Baugrundgutachtens bezüglich der Verfüllung und Verdichtung sind zu beachten und einzukalkulieren.

Die Rohrbettung ist nach der ZTVE-StB 94/97 und DIN EN 1610 auszubilden, so dass keine unzulässigen Längsbiegungen sowie punkt- und linienförmige Auflagerungen auftreten.
Vor dem Einlegen der Rohrleitung ist eine Sauberkeitsschicht aus Bettungssand 0/4 einzubauen. Mehreinbau im Bereich der Schächte, Formteile und Arbeitsräume für Rohrverbindungen ist einzurechenen. Die Einbettung der Leitung bis etwa 30 cm über dem Rohrscheitel geschieht durch weitere Schüttlagen. Bettung gemäß Typ 1 90° nach DIN EN 1610 (Erdstofflieferung wird in einer gesonderten Position vergütet).

Abgerechnet wird nach der Länge der Leitungsgräben, gemes- sen wird in der Achse der Leitung, von Hinterkante Grund- stücksanschluss bis Achse Hauptkanal.

Behinderung durch vorh. Ver- und Entsorgungsleitungen, wie auch Kabel und  Verbau (soweit erforderlich) sind in den Einheitspreis mit einzurechnen.
Menge: 230,000 m

**4.3.30 Bodenaustausch lokal / Abtrag**
Vorhandenen unbrauchbaren (humosen bzw. nicht verdich- tungsfähigen) Boden im Bereich der Baumaßnahme unter OK Planum (bis 0.30 m dick) lösen, laden und abfahren.
Ansatz ca. 80% Planum Trasse Regenwasserentsorgung

Boden aufnehmen  und einer Wiederverwertung nach Wahl des AN zuführen bzw. bei Nichteignung vorschriftsmäßig entsor-gen.
Boden profilgerecht abtragen, laden, fördern zur Lagerfläche transportieren und zur Wiederverwendung in Haufwerken (bis 500 m³) abladen und lagern.
max. Transportentfernung 500m,
Anlegen von Haufwerken gemäß Haufwerkszuordnung (siehe Gewerk 02) mit je 500 m³ Volumen zur Deklarationsanalytik.

Abgerechnet wird nach Auftragsprofilen.
Menge: 50,000 m³

**4.3.40 Bodenaustausch lokal / Einbau**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Regenwasserentsorgung
  (Ansatz ca. 80%)

Die erforderliche Verdichtung Ev2 mind. 45 MPa ist mit Last- plattenversuch (dynamisch) auf OK Sauberkeitsschicht nachzu- weisen.

Abgerechnet wird nach Auftragsprofilen.
Menge: 50,000 m³

**4.3.50 Hindernisse im Boden aufnehmen**
Hindernisse im Boden aufnehmen. Das Abbruchmaterial wird Eigentum des AN, ist von der Baustelle zu entfernen und einer Wiederverwertung nach Wahl des AN zuzuführen bzw. bei Nichteignung vorschriftsmäßig zu entsorgen.

Arten der Hindernisse
Mauerwerk / Beton / Fundamentreste /
Größere Findlinge DU 10 - 60 cm bis 0.5 m³ Rauminhalt
Menge: 5,000 m³

**4.3.60 Bettungssand / Rohrumhüllungsmaterial liefern**
Nichtbindigen, verdichtungsfähigen, steinfreien Bettungssand gemäß Typ 1 nach DIN EN 1610 für RW-Anschlussleitungen frei Verwendungsstelle liefern. Zur Herstellung einer Sohle ge- mäß gültigen Vorschrift (DIN EN 1610) sowie zur Ummantelung der Rohre bis 30 cm über Rohrscheitel.
Menge: 100,000 m³

**4.3.70 Boden für Baugruben- und Rohrgrabenverfüllung liefern**
Boden für Baugruben- und Rohrgrabenverfüllung Tiefe bis 2.50 m, nichtbindigen, verdichtungsfähigen, steinfreien Füllboden, zum Einbau in die Baugruben der geplanten Einbindung und Rohrgräben, einschl. der Kopflöcher, Boden frei Baustelle lie- fern, anfahren und direkt an der Einbaustelle abladen, verteilen und lagenweise verdichten.

Bei der Verfüllung und Verdichtung sind die Hinweise und Be- dingungen des Baugrundgutachten zu berücksichtigen und ein- zukalkulieren.

Baugrube  Länge:  bis 1.00 m
  Breite:  bis 1.00 m
  Tiefe:  bis 2.50 m

Rohrgrabenbreite nach DIN EN 1610
Rohrgrabentiefe bis 3.25 m

Material:  Kies - Sand  - Gemisch
  (Gruppe GW nach DIN 18196 mit 40 % ge- brochnen Anteilen gem. ZTV-SoB 20)
  klassifizierte Frostschutzschicht

Körnung:  0/45

Verdichtung:  gem. ZTVE Pkt. 9.5

Bereich:  Baugruben RW-Anschlussleitung
  Rohrtrasse RW-Anschlussleitung

Abgerechnet wird nach mittler Rohrgrabentiefe abzügl. durch Rohrleitung, Bettungssand und Oberflächenaufbau verdrängten Bodens
Menge: 200,000 m³

**4.3.80 Zusätzliche Verdichtung**
Zulageposition - als Handverdichtung im Bereich der Leitungs- trasse bei Verfüllung des Rohrgrabens der Regenwasserent- sorgungsleitungen.
Leitungen bis DN 150
Menge: 230,000 m

**4.3.90 Beton (als Auflager) liefern / einbauen**
Beton C 20/25 liefern und im Bereich von gefährdeten Rohr- leitungsabschnitten (auch Versorgungsleitungen), bzw. als Auf- ständerung nach Anweisung der örtlichen Bauleitung einbauen.
Wiege- und / oder Lieferscheine sind als Entsorgungs- bzw. Gütenachweis auch zur Mengenkontrolle dem Aufmaß beizu- fügen.
Menge: 10,000 m³

#### Abschnitt 4.4 Regenwasserentsorgung - Anschlussleitung

*Hinweis: Hinweise zur Materiallieferung und Prüfzeichen*
Alle Leistungen umfassen auch die Lieferung der dazugehör- enden Stoffe und Bauteile einschl. Abladen und Lagern auf der Baustelle, wenn in der Leistungsbeschreibung nichts anderes vorgeschrieben ist.

Die verwendeten Rohre, Formstücke und Rohrverbindungen müssen genormt sein bzw. das Prüfzeichen des Institutes für Bautechnik Berlin aufweisen.
Für Importerzeugnisse ist die deutsche Zulassung erforderlich.

Die Ausführung der Normschächte und Absturzbauwerke hat gemäß ATV 241 (Bauwerke der Ortsentwässerung), DIN 19549 (Allgemeine Forderungen Schächte) und DIN 4034 (Maße, Technische Lieferbedingungen) zu erfolgen.

Statischer Nachweis für Schachtbauwerk und Rohre in geprüfter Form übergeben.

*Hinweis: Es werden 22 Hausanschlüsse angebunden.*
davon:
- 22 Stck. Hausanschlüsse
- 8 Stck. Fallrohre
  (geschätzt, die genaue Notwendigkeit wird vor Ort in der Abarbeitung bestimmt)
- 8 Stck. Grundstücksanschlussschächte DN 400 gesetzt
  (der genaue Einbau der GA-Schächte wird vor Ort durch die Bauleitung und den Versorger bestimmt)

*Hinweis: Abrechnungshinweis*
Die Aufmaßskizzen sind pro Hausanschluss/ Fallrohranschluss mit allen relevanten Positionen aufzustellen, um eine eindeutige Kostenzuordnung zu erreichen.

*Hinweis: Rohre*

**4.4.10 Warnband liefern / verlegen**
Trassenwarnband aus Kunststoff 80 mm breit, Farbe blau, mit der Aufschrift "Achtung Abwasserrohrleitung" mit eingeareiteten Edelstahldrähten liefern und 30 cm über Rohrscheitel verlegen, einschl. Materiallieferung.
Menge: 230,000 m

**4.4.20 PP; DN 150 liefern / verlegen**
Regenwasserkanalrohr als dreischichtiges, vollwandiges Kanalrohr aus mineralstoffverstärktem Polypropylen (PP-ML);  halogen- und bleifrei, mit angeformter Steckmuffe POLO-TC (TOP-CONNECT) Muffensystem mit fest eingelegtem Haltering aus PP-COMPOUND in der Farbe zinkgelb, sowie einem werk- seitig eingelegten, herausnehmbaren und reinigbaren Lippen- dichtring, System BL nach EN 681-1;
mittlerer Längenausdehnungskoeffizient: 0,04 mm/mK;
Rohrrauhigkeit: 0,01 mm;
geprüfte Abriebfestigkeit: 0,08 mm bei 200.000 Lastspielen nach Darmstädter Verfahren;
Dichtheit gegen hydrostatischen Druck von Außen bis 10 m Wassersäule, geeignet für den Einsatz in Wasserschutzzone II und III;
geprüft nach ATV-DVWK-A 142 2002-11 bis 5bar;
Nachweis der Wurzelfestigkeit nach DIN 4060_2016;

Farbe Deckschicht: opalweiß;

E-Modul (1N/mm² = 1 MPa):  Langzeit: > 850 MPa;
  Kurzzeit: > 3.200 MPa;

Rohrsteifigkeit SN 16 nach DIN EN ISO 9969, mit einseitig angeformter Steckmuffe einschließlich fest eingelegtem rotem Stützring

liefern und gemäß der DIN EN 1610 unter Verwendung aller möglichen Baustoffe für die Leitungszone gemäß der DIN EN 1610 sowie der Verlegeanleitung des Herstellers höhen- und fluchtge-recht in vorhandene Gräben verlegen.

Material:
Vollwandkanalrohr SN16 aus PP oder gleichwertiger Art
mit angeformter Steckmuffe und den dazugehörigen Dicht- ringen.

Nennweite:  DN 150
Baulänge:  6.00 / 3.00 / 1.00 m
Verlegetiefe:  bis 2.00 m

Aufmaß-Abrechnung:
Die Formstücke werden als Zulage zu den Rohrpositionen abgerechnet. Bei Rohrbogen wird die Länge in der Bogenachse gemessen. Verschnitt, Dichtringe, Gleitmittel, Reiniger und Kleber sind im Einzelpreis dieser Position einkalkuliert.

Hersteller/System:  POLOPLAST/POLO-ECO plus Premium 16
  (oder gleichwertiger Art)

gew. Fabrikat: '....................................................'
Menge: 230,000 m

*Hinweis: Formstücke*

**4.4.30 Muffenstück - Formstück; DN 150**
Überschiebemuffe aus Polypropylen nach DIN EN 1852, mit fest eingelegtem Dichtringen liefern und verlegen.

Formstück für die fachgerechte Verbindung liefern und gemäß der DIN EN 1610 (unter Verwendung aller möglichen Baustoffe für die Leitungszone gemäß der DIN EN 1610) sowie der Verle-geaneitung des Herstellers verlegen, als Zulage.

Vergütet wird die Materiellieferung und der Mehraufwand für den Einbau des Formstückes.

Formstück:  Doppelmuffe
Typ:  PP
  oder gleichwertiger Art

Durchgangsrohr:  DN 150
Material:  Polypropylen (PP)

Hersteller/System:  POLOPLAST/POLO-ECO plus Premium 16
Fabrikat:  Überschiebemuffef DN 150
  (oder gleichwertiger Art)

gew. Fabrikat: '....................................................'
Menge: 44,000 Stck

**4.4.40 Bogen - Formstück; DN 150**
Bogen aus Polypropylen nach DIN EN 1852, mit angeformter Steckmuffe und fest eingelegtem Dichtring liefern und verlegen.

Formstück für die fachgerechte Verbindung liefern und gemäß der DIN EN 1610 (unter Verwendung aller möglichen Baustoffe für die Leitungszone gemäß der DIN EN 1610) sowie der Verle-geaneitung des Herstellers verlegen, als Zulage.

Vergütet wird die Materiellieferung und der Mehraufwand für den Einbau des Formstückes.

Formstück:  Bogen
Typ:  PP-Bogen)
  oder gleichwertiger Art

Durchgangsrohr:  DN 150
Material:  Polypropylen (PP)
Grad:  7.5°, 15°, 30°, 45°

Hersteller/System:  POLOPLAST/POLO-ECO plus Premium 16
Fabrikat:  PP-Bogen DN 150
  (oder gleichwertiger Art)

gew. Fabrikat: '....................................................'
Menge: 70,000 Stck

**4.4.50 Übergangsrohr - Formstück; DN 150/100**
Übergangsrohr aus Polypropylen nach DIN EN 1852, mit ange- formter Steckmuffe und fest eingelegtem Dichtring liefern und verlegen.
Passend zum gewählten Rohr.

Formstück für die fachgerechte Verbindung liefern und gemäß der DIN EN 1610 (unter Verwendung aller möglichen Baustoffe für die Leitungszone gemäß der DIN EN 1610) sowie der Verle-geaneitung des Herstellers verlegen, als Zulage.

Vergütet wird die Materiellieferung und der Mehraufwand für den Einbau des Formstückes.

Formstück:  Übergangangsrohr
Typ:  PP-Bogen
  oder gleichwertiger Art

DN/OD1:  DN 150
DN/OD2:  DN 100
Material:  Polypropylen (PP) / SN16

Hersteller/System:  POLOPLAST/POLO-ECO plus Premium 16
Fabrikat:  Übergangsrohr DN 150/100
  (oder gleichwertiger Art)

gew. Fabrikat: '....................................................'
Menge: 8,000 Stck

**4.4.60 Rohrkupplung - Formstück; DN 100**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610) sowie der Verlegean-leitung des Herstellers verlegen, als Zulage.

Vergütet wird die Materiellieferung und der Mehraufwand für den Einbau des Formstückes.

Formstück:  Rohrkupplung
Typ:  VPC 100
  oder gleichwertiger Art

Spannbereich:  102 bis 133 mm

Hersteller:  Funke Kunststoff GmbH
Fabrikat:  VPC-Rohrkupplung
  (oder gleichwertiger Art)

gew. Fabrikat: '....................................................'
Menge: 8,000 Stck

**4.4.70 Rohrkupplung - Formstück; DN 150**
VPC-Rohrkupplung zur variablen, stufenlosen Verbindung von Abwasserrohren der gleichen Nennweite, aus unterschiedlichen bzw. gleichen Werkstoffen mit vollwandiger, geschäumter, ge- rippter, gekammerter oder gewellter Wandung in beliebiger Kombination,

bestehend aus:
Dichtungskörper nach DIN EN 681-1 mit mehrfachem Doppel- dichtprofil und mittig umklappbarem Rohranschlag, Fixier- und Zentrierkorb aus bruchstabilem, hochschlagfesten Polyamid mit beidseitig integriertem Bandführungskanal sowie zwei Spann- bändern aus nicht rostenden Stahl mit jeweiliger Gegen- bandeinlage, Funktionsprüfung nach DIN 4060, nachgewiesene Dichtigkeit bis 2.5 bar Prüfdruck als Wasserinnendruck

Formstück für die fachgerechte Anbindung liefern und gemäß der DIN EN 1610 (unter Verwendung aller möglichen Baustoffe für die Leitungszone gemäß der DIN EN 1610) sowie der Ver- legeanleitung des Herstellers verlegen, als Zulage.

Vergütet wird die Materiellieferung und der Mehraufwand für den Einbau des Formstückes.

Formstück:  Rohrkupplung
Typ:  VPC 150
  oder gleichwertiger Art

Spannbereich:  160 bis 192 mm

Hersteller:  Funke Kunststoff GmbH
Fabrikat:  VPC-Rohrkupplung
  (oder gleichwertiger Art)

gew. Fabrikat: '....................................................'
Menge: 22,000 Stck

**4.4.80 Verschlußteller - Formstück; DN 150**
Formstück liefern und am Abzweig (1) und später am Schacht (2) einbauen.

Vergütet wird die Materiallieferung und der Mehraufwand für den Einbau des Formstückes.

Formstück:  Verschlussteller
Durchgangsrohr:  DN 150
Material:  PVC-U, Kunststoff
Menge: 22,000 Stck

**4.4.90 Verschlußteller DN 150 abbauen**
Verschlußteller DN 150 zuvor am Abzweig gesetzt, aufnehmen.
Menge: 22,000 Stck
Kostengruppe DIN 276 2018-12: 551

*Hinweis: Anschlüsse / Einbindungen*

**4.4.100 Anschluss an Leitung / Schacht herstellen (Öffnung vorhanden)**
Rohrleitung an Sammelleitung (Abzweig) und GA-Schacht an- schliessen, Anschluß dichten. Vergütet wird der Mehraufwand für das Herstellen des Anschlußes (einschl. eventueller Pass-Stücken) gegenüber der bis zur Innenfläche der Sammelrohr- leitung / des Schachtes durchgemessenen Rohrleitung.

Nennweite der Anschlussleitung: bis DN150
Material der Anschlussleitung: PP
Nennweite der Sammelleitung: bis DN 400
Material der Sammelleitung: PP
Material GA-Schacht:  PP / DN 400

Öffnung für Rohranschluss ist vorhanden.

Das Anschlußrohr ist mittels Formstück an den Kanal / Schacht anzuschließen. Das Formstück (Abzweig / Sattelstück / Gelenk- stück) ist Bestandteil der Hauptleitung bzw. des Schachtes.

pro Anschlussleitung 2 Anschlüsse (1x  Abzweiger/Schacht und 1x GA-Anschluss / Fallrohr)
Menge: 60,000 Stck

**4.4.110 Absturz-Ablaufleitung herstellen**
Absturz in Regenwasserablaufleitung
Höhensprung:  0.5 bis 2.5 m
Rohr:  DN 150 PP
(Bei tief liegendem RW-Hauptkanal auf kurzer Strecke Absturz / Verfall erforderlich.)

Material:  Bögen-45° (4 Stck.)
  Paßstücke (gerades, gepaßtes Rohr, bis 3 St.)
  Verbindungselemente Muffe / angepaßte Man- schette, gesicherte Verbindung /  Dichtheit

Statik-Erfordernis:
Widerlager/ Aufständerung zum umliegendem Erdreich sowie Rohrsockel in  Beton C 20/25 herstellen. Incl. aller Erd-, Schal-ungs-, Montage- und Nebenarbeiten.
Menge: 5,000 Stck
Kostengruppe DIN 276 2018-12: 551

*Hinweis: Schächte*

**4.4.120 Revisionsschacht DN 400 liefern / einbauen**
Revisionsschacht für die Abwassertechnik aus Fertigteilen ein- schließlich verschließbarem Schachtdeckel und Dichtmanschet- te für Anschlußleitungen DN 150 PP liefern und montieren.
(Schachtabdeckung: Klasse D 400 ist einzurechnen)

Tiefe:  bis 2.00 m

Die Schächte sind generell mit einer Auftriebssicherung zu ver- sehen.

Kontrollschacht (Inspektionsöffnung), rund, DN 400, aus Kunst-stofffertigteilen gemäß DIN EN 476 mit Zulassung DIBt und statischen Nachweis zu Verkehrs-, Boden- und Grundwasser- last sowie Auftriebsnachweis. Schacht ohne Steigeinrichtung

Schachtboden bestehend aus PP, Farbe: kupferbraun, das Bau- teil ist mit statisch notwendiger Verrippung versehen und Kabel- schutzradien von min. 5 mm am Übergang von der Anschluss- muffe zum senkrechten Steigrohr.

Typ: Mit gerade (180°) durchlaufendem Gerinne und zwei zusätzlichen. Zuläufe unter 45°. Berme bis Rohrscheitel hoch- gezogen.

Anschlussdimensionen:  DN 150 (PP)

Steigrohr DN 400 glattwandig; Farbe: schwarz, Baulänge ent- sprechend der Schachttiefe bzw. Planungsunterlagen Steig- rohr mit umlaufender Nut zur Aufnahme einer Manschettendich- tung mit Einrastelementen (Easy) sowie Fasen an den Rohren- den

Abdeckungen
Teleskopabdeckung Belastungsklasse D 400 (40 to.) Manschet- te (PP) mit Rastelementen als fest fixierbare Verbindung zum Steigrohr (System: Easy)
mit Lüftung und Schmutzfänger, Deckel verschraubt

gew. Fabrikat: '...................................................'
Menge: 8,000 Stck

**4.4.130 Schachtabdeckung auf Höhe bringen**
Schachtabdeckung im Zuge der Oberflächenherstellung der jeweils neuen bzw. endgültigen Fahrbahnhöhe anpassen.
Einzurechnen ist die Lieferung aller erforderlichen Materialien wie z.B. Keile, Mörtel, Dichtungsmittel, Fugenverguß.
Diese Position wird je Schacht nur einmal abgerechnet.
Menge: 8,000 Stck

*Hinweis: Fallrohre*

**4.4.140 LORO - Regenstandrohr liefern / einbauen**
LORO - Regenstandrohr für die fachgerechte Anbindung der Anschlussleitung an die Fallrohre liefern und gemäß der DIN EN 1610 (unter Verwendung aller möglichen Baustoffe für die Leitungszone gemäß der DIN EN 1610) sowie der Verlegean- leitung des Herstellers einbauen.

Vergütet wird die Materiellieferung und der Einbau als Komplett- leistung.

bestehend aus:
-  LORO-Standrohrkappe aus Titanzinkblech, für Abdeckung der Verbindung von LORO-X Regenstandrohre aus Stahl mit Regenfallrohre aus Metall / Kunststoff
  DN 100

-  LORO-X Dichtelement aus Styrol-Butadien-Kautschuk (SB),
  DN 100

-  LORO-X Regenstandrohr, mit Reinigungsöffnung, aus Stahl, feuerverzinkt, mit zusätzlicher Innenbeschichtung,
  Farbton: Rotbraun,
  Länge: 1000 mm,
  DN 100

-  LORO-X Übergangsrohr konzentrisch, nach DIN EN 1123 und zugleich LORO-X Anschlußstück an SMLRohr, Kunststoff-Abflußrohr-Muffe und an Steinzeugmuffe, mit Steckmuffen- verbindung, aus Stahl, feuerverzinkt, mit zusätzlicher Innenbe- schichtung auf duromerer Basis,
  Farbton: Rotbraun
  DN 100/150

Hersteller:  LOROWERK K.H.Vahlbrauk GmbH & Co.KG,
Menge: 5,000 Stck

**4.4.150 LORO - Etagenbogen (Sprung 200 mm) liefern / einbauen**
LORO - Etagenbogen als Zulage für die fachgerechte Anbindung der Anschlussleitung an die Fallrohre liefern und gemäß der Anleitung des Herstellers einbauen.

bestehend aus:
-  LORO-X Etagenbogen, nach DIN EN 1123, mit Steckmuffen- verbindung, aus Stahl, feuerverzinkt mit zusätzlicher Innenbe- schichtung auf duromerer Basis,
  Farbton: Rotbraun,
  Sprung: 200 mm,
  DN 100

Hersteller: LOROWERK K.H.Vahlbrauk GmbH & Co.KG,
Menge: 2,000 Stck

**4.4.160 LORO - Etagenbogen (Sprung 130 mm) liefern / einbauen**
LORO - Etagenbogen als Zulage für die fachgerechte Anbindung der Anschlussleitung an die Fallrohre liefern und gemäß der Anleitung des Herstellers einbauen.

bestehend aus:
-  LORO-X Etagenbogen, nach DIN EN 1123, mit Steckmuffen- verbindung, aus Stahl, feuerverzinkt mit zusätzlicher Innenbe- schichtung auf duromerer Basis,
  Farbton: Rotbraun,
  Sprung: 130 mm,
  DN 100

Hersteller: LOROWERK K.H.Vahlbrauk GmbH & Co.KG,
Menge: 2,000 Stck

**4.4.170 LORO - Etagenbogen (Sprung 75 mm) liefern / einbauen**
LORO - Etagenbogen als Zulage für die fachgerechte Anbindung der Anschlussleitung an die Fallrohre liefern und gemäß der Anleitung des Herstellers einbauen.

bestehend aus:
-  LORO-X Etagenbogen, nach DIN EN 1123, mit Steckmuffen- verbindung, aus Stahl, feuerverzinkt mit zusätzlicher Innenbe- schichtung auf duromerer Basis,
  Farbton: Rotbraun,
  Sprung: 75 mm,
  DN 100

Hersteller: LOROWERK K.H.Vahlbrauk GmbH & Co.KG,
Menge: 2,000 Stck

**4.4.180 LORO - X Bogen - Formstück liefern / einbauen**
LORO - X Bogen nach DIN EN 1123, mit Steckmuffen- verbindung als Zulage für die fachgerechte Anbindung der Anschlussleitung an die Fallrohre liefern und gemäß der Anleitung des Herstellers einbauen.

Vergütet wird die Materiallieferung und der Mehraufwand für den Einbau des Formstückes.

Formstück:  Bogen 15°, 30°, 45°, 70°, 87°
Durchgangsrohr:  DN 100
Material:  aus Stahl, feuerverzinkt mit zusätzlicher Innenbeschichtung auf duromerer Basis Fabton Rotbraun

Hersteller: LOROWERK K.H.Vahlbrauk GmbH & Co.KG,
Menge: 5,000 Stck

#### Abschnitt 4.5 Prüfungen / Dokumentation

**4.5.10 Anschlussleitung reinigen**
Entwässerungskanal/ -leitung, einschl. der Schächte vor Abnah- me / Befahrung der Anlage im Hochdruckverfahren reinigen.
Zum Leistungsumfang gehört das Vorhalten der Geräte, sowie die Lieferung des erforderlichen Spülwassers.
Diese Position wird nur 1 mal vergütet.
Erforderliche Lieferungen von Wasser für Spülungen u.a. sind durch den AN eigenständig bei dem Versorger zu beantragen bzw. es sind Bauwasseranschlüsse herzustellen.

Ausführung für neu verlegte Grundstücksanschlussleitungen, nach besonderer Anordnung des AG.

Material:  bis DN 150, Kunststoff

Anfallende Stoffe werden Eigentum des AN und sind einer Wiederverwertung nach Wahl des AN zuzuführen bzw. bei Nichteignung vorschriftsmäßig zu entsorgen.

Ausführung in Teilabschnitten.
Menge: 230,000 m
Kostengruppe DIN 276 2018-12: 551

**4.5.20 Druckprobe für Anschlussschächte herstellen**
Druckprobe für Anschlussschächte (Dichtigkeitsnachweis) nach DIN EN 1610 durchführen und von der Bauleitung abnehmen lassen einschl. Vorhalten und anschließende Entsorgung des Füllstoffes, des Abdrückgerätes, Beschaffung und Abbau des Druckmessers.
Das Prüfverfahren hat mit dem Medium Wasser zu erfolgen. Vorzulegen ist ein Prüfprotokoll. Die Durchführung der Arbeiten darf nur durch (für Dichtigkeitsprüfungen) zugelassene Firmen erfolgen und ist drei Tage vorher beim AG anzuzeigen.

Prüfprotokolle sind der Bauleitung zu übergeben.
Für die Endabnahme ist die Leitung nach dem Verfüllen zu prü- fen.
Menge: 8,000 Stck

**4.5.30 Druckprobe für Anschlussleitung herstellen**
Druckprobe der Ansschlussleitung (Dichtigkeitsnachweis) nach DIN EN 1610 mit dem Medium Wasser durchführen und von der Bauleitung abnehmen lassen, einschl. Vorhalten und an- schließende Entsorgung des Füllstoffes, des Abdrückgerätes, Beschaffung und Abbau des Druckmessers.

Vorzulegen ist ein Prüfprotokoll. Die Durchführung der Arbeiten darf nur durch (für Dichtigkeitsprüfungen) zugelassene Firmen erfolgen und ist drei Tage vorher beim AG anzuzeigen.
Beurkundung des Unternehmens nach RAL-GZ 961 für RAL-Gütezeichen I, R, D oder Fremdüberwachung durch den Güte- schutz Kanalbau für die betreffenden Leistungsbereiche.

Prüfprotokolle sind der Bauleitung zu übergeben.
Für die Endabnahme ist die Leitung nach dem Verfüllen zu prü- fen.
Prüfung in Teilabschnitten.
Menge: 230,000 m

**4.5.40 TV-Inspektion (Anschlussschächte)**
TV-Inspektion der Schachtbauwerke (RW-Anschlussschächte) nach Leistungsvorgaben des AG

Vollständiges Protokoll und Datenträger in 2-facher Ausfertigung an den AG übergeben.
Eventuell vorhandene Schadstellen in den neuen Entwässer- ungskanälen sind nach Beseitigung erneut mit TV-Inspektion zu überprüfen und Bilder von den beseitigten Schadstellen anzu- fertigen. Anfallende Kosten werden nicht vergütet.
Menge: 8,000 Stck

**4.5.50 TV-Inspektion (Anschlussleitung)**
TV-Inspektion der Rohrleitungen (RW-Anschlussleitung) nach Leistungsvorgaben des AG einschließlich Deformationsmes- sung

Gedrucktes Protokoll mit Angaben Rohrmaterial, Durchmesser, Haltungslänge, Einmessung der Zuläufe und Abzweiger, Gefälle sowie den festgestellten Mängeln, an den AN übergeben (Hal- tungsgrafik).

Bei Bilddokumentation mit Fotografien sind Datum, Bildnummer, Rohrdurchmesser, Stationierung in das Foto einzublenden.

Zu untersuchen sind neu hergstellte Entwässerungsanlagen nach Fertigstellung der Arbeiten. Ggf. erforderliche Reinigung wird nicht extra vergütet, ist einzurechnen. Untersuchung mit Color-Kamera.
Bilddokumentation mit farbigen Fotografien von Schadstellen herstellen, Fotografien werden nicht gesondert vergütet.
Für die Bilddokumentation ist von der Kanalrohruntersuchung eine Aufzeichnung auf Datenträger (USB-Stick) zu fertigen.

Vollständiges Protokoll und Datenträger in 2-facher Ausfertigung an den AG übergeben.
Eventuell vorhandene Schadstellen in den neuen Entwässer- ungskanälen sind nach Beseitigung erneut mit TV-Inspektion zu überprüfen und Bilder von den beseitigten Schadstellen anzu- fertigen. Anfallende Kosten werden nicht vergütet.
Inspektion in Teilabschnitten.
Menge: 230,000 m

#### Abschnitt 4.6 Örtliche Anlagen / Besonderheiten

**4.6.10 Untertunnelung herstellen**
Untertunnelung (Länge bis 5 m) von Einfriedigungsmauern / Hecken / Stützwänden / Leitungen und dergleichen mehr für RW-Anschlussleitungen bis DN 150 mit entsprechender Abfang- ung bis 2.50 m Tiefe herstellen, einschl. Aushub der Start- und Zielbaugrube.

Der Zwischenraum ist anschließend zu verschlämmen.

Die Untertunnelungen sind durch Fotos und Aufmaß zu doku- mentieren und einzumessen.
Ausführung nach Anweisung der Bauleitung.
Menge: 30,000 Stck

**4.6.20 Wanddurchführung / Kernbohrung**
Entwässerungsleitung bis DN 150 durch Gebäudemauer / Stütz- mauer mittels Kernbohrung einschl. Aushub der Start- und Zielbaugrube durchführen.
Der Zwischenraum ist anschließend dauerhaft mit geeignetem und zugelassenem Material zu verschlämmen.

Komplettleistung incl. Materiallieferung, aller Erd- und Neben- arbeiten.,

Mauerdicke:  bis 70 cm
Mauermaterial:  Feldsteine, Kalksandstein, Beton, Stahlbeton
  usw.
Menge: 1,000 Stck
